# Escorrega de placas de polietileno de alta densidade, rampa de polietileno, barra de segurança e degraus de poliuretano com núcleo de aço, fixado a uma superfície suporte (não incluída neste preço)

- Propriedade do ficheiro: CYPE INGENIEROS, S.A.
- Formato: FIEBDC-3/2002
- Âmbito geográfico: Moçambique
- Moeda: MZN
- Custos indirectos: 3.00 %
- IVA: 17.00 %

**TJJ050** Ud Escorrega de placas de polietileno de alta densidade, rampa de polietileno, barra de segurança e degraus de poliuretano com núcleo de aço, fixado a uma superfície suporte (não incluída neste preço).
Escorrega de placas de polietileno de alta densidade, rampa de polietileno, barra de segurança e degraus de poliuretano com núcleo de aço, para crianças de 4 a 8 anos, com zona de segurança de 27,50 m² e 1,50 m de altura livre de queda, fixado a uma superfície suporte (não incluída neste preço). Inclusive marcação, e fixação do jogo infantil. Totalmente montado e testado.
Inclui: Marcação. Fixação do jogo infantil.
Critério de medição de projecto: Número de unidades previstas, segundo documentação gráfica de Projecto.
Critério de medição de obra: Medir-se-á o número de unidades realmente executadas segundo especificações de Projecto.

| Código | Un | Descrição | Rendimento | Preço | Importância |
|---|---|---|---|---|---|
| mt50spl105b | Ud | Fixação composta por bucha química, anilha e parafuso de aço. (material) | 8.000 | 352.22 | 2817.76 |
| mt52jig050r | Ud | Escorrega de placas de polietileno de alta densidade, rampa de polietileno, barra de segurança e degraus de poliuretano com núcleo de aço, para crianças de 4 a 8 anos, com zona de segurança de 27,50 m² e 1,50 m de altura livre de queda, inclusive elementos de fixação. Segundo NP EN 1176-1 e NP EN 1176-3. (material) | 1.000 | 237576.28 | 237576.28 |
| mo041 | h | Oficial de 1ª construção de obra civil. (mão de obra) | 3.610 | 98.39 | 355.19 |
| mo087 | h | Ajudante de construção de obra civil. (mão de obra) | 3.610 | 73.13 | 264.00 |
| % | % | Custos directos complementares | 2 % | 241013.23 | 4820.26 |
|  |  | Custos directos |  |  | 245833.49 |
