# Isolamento acústico

- Propriedade do ficheiro: CYPE INGENIEROS, S.A.
- Formato: FIEBDC-3/2002
- Âmbito geográfico: Moçambique
- Moeda: MZN
- Custos indirectos: 3.00 %
- IVA: 17.00 %

**NBP010** m² Isolamento acústico, a sons de condução aérea, em parede divisória interior de alvenaria, realizado com complexo multicamada, de 21,8 mm de espessura, formado por uma lâmina pesada de EPDM de 1,8 mm de espessura e um feltro têxtil de 20 mm de espessura, colocado topo a topo e fixado mecanicamente. Inclusive fita viscoelástica autocolante para vedação de juntas.
Isolamento acústico, a sons de condução aérea, em parede divisória interior de alvenaria, realizado com complexo multicamada, de 21,8 mm de espessura, formado por uma lâmina pesada de EPDM de 1,8 mm de espessura e um feltro têxtil de 20 mm de espessura, colocado topo a topo e fixado mecanicamente. Inclusive fita viscoelástica autocolante para vedação de juntas.
Inclui: Corte do isolamento. Colocação do isolamento. Fixação do isolamento. Tratamento de pontos singulares. Vedação de juntas e ligações.
Critério de medição de projecto: Superfície medida segundo documentação gráfica de Projecto.
Critério de medição de obra: Medir-se-á a superfície realmente executada segundo especificações de Projecto.

| Código | Un | Descrição | Rendimento | Preço | Importância |
|---|---|---|---|---|---|
| mt16ppt025e | m² | Complexo multicamada, de 21,8 mm de espessura, formado por uma lâmina pesada de EPDM de 1,8 mm de espessura e um feltro têxtil de 20 mm de espessura; com 61 dB de índice global de redução sonora, Rw e 56 dBA de índice global de redução sonora ponderado A, segundo EN ISO 10140-2; proporcionando uma melhora do índice global de redução sonora ponderado A de 21,6 dBA. (material) | 1.050 | 1214.28 | 1274.99 |
| mt16aaa020kc | Ud | Fixação mecânica para painéis isolantes de complexo multicamada, colocados directamente sobre a superfície suporte. (material) | 3.000 | 11.79 | 35.37 |
| mt16pnc010a | m | Fita viscoelástica autocolante com auto-protecção de alumínio, de 50 mm de largura e de 1,5 mm de espessura, para vedação de juntas. (material) | 0.440 | 72.16 | 31.75 |
| mo054 | h | Oficial de 1ª montador de isolamentos. (mão de obra) | 0.068 | 101.30 | 6.89 |
| mo101 | h | Ajudante de montador de isolamentos. (mão de obra) | 0.034 | 73.13 | 2.49 |
| % | % | Custos directos complementares | 2 % | 1351.49 | 27.03 |
|  |  | Custos directos |  |  | 1378.52 |
