# Reforço de fundação através do alargamento da fundação existente, aumentando a sua altura

- Propriedade do ficheiro: CYPE INGENIEROS, S.A.
- Formato: FIEBDC-3/2002
- Âmbito geográfico: Moçambique
- Moeda: MZN
- Custos indirectos: 3.00 %
- IVA: 17.00 %

## C Fundações

### CZ Reforços

#### CZZ Alargamento da fundação existente

**CZZ020** m³ Reforço de fundação através do alargamento da fundação existente, aumentando a sua altura.
Reforço de fundação através do alargamento da fundação existente, aumentando a sua altura, com uma nova fundação de betão armado, de 60x40 cm de secção, realizada por tramos, em fases sucessivas, com betão C25/30 (XC1(P); D12; S3; Cl 0,4) fabricado em central, e betonagem desde camião, e aço A400 NR, com uma quantidade aproximada de 30 kg/m³; montagem, desmontagem e remoção do sistema de cofragem e de todo o material auxiliar, uma vez que a peça estrutural está em condições de suportar os esforços. Inclusive arame de atar e separadores.
Critérios considerados na determinação do preço da unidade de obra: O preço inclui a elaboração e o montagem da armadura no local definitivo da sua colocação em obra, mas não inclui a escavação, o enchimento, a compactação do terreno nem a ligação entre a nova fundação e a existente.
Inclui: Limpeza e preparação da superfície de contacto do betão endurecido. Montagem do sistema de cofragem. Colocação de separadores e fixação das armaduras. Betonagem e compactação do betão. Coroamento e nivelamento da fundação. Cura do betão. Desmontagem e remoção do sistema de cofragem.
Critério de medição de projecto: Volume medido sobre as secções teóricas da escavação, segundo documentação gráfica de Projecto.
Critério de medição de obra: Medir-se-á o volume teórico executado segundo especificações de Projecto, sem incluir os incrementos por excessos de escavação não autorizados.

| Código | Un | Descrição | Rendimento | Preço | Importância |
|---|---|---|---|---|---|
| mt08ema100 | m² | Sistema de cofragem recuperável de painéis de madeira, para trabalhos de reforço de fundação, de até 2 m de profundidade da base de apoio. (material) | 1.000 | 823.29 | 823.29 |
| mt07aco020a | Ud | Separador homologado para fundações. (material) | 8.000 | 7.65 | 61.20 |
| mt07aco040e | kg | Aço em varões nervurados, A400 NR, fornecido em obra em varões sem elaborar, de vários diâmetros. (material) | 30.600 | 66.84 | 2045.30 |
| mt08var050 | kg | Arame galvanizado para atar, de 1,30 mm de diâmetro. (material) | 0.120 | 68.61 | 8.23 |
| mt10haf020ngngc | m³ | Betão C25/30 (XC1(P); D12; S3; Cl 0,4), fabricado em central, segundo NP EN 206. (material) | 1.100 | 4945.26 | 5439.79 |
| op00ciz020 |  | Guilhotina para aço em varões nervurados. | 1.000 | 0.00 | 0.00 |
| op00ata010 |  | Máquina de amarrar ferro. | 1.000 | 0.00 | 0.00 |
| op00sie020 |  | Serra de disco fixo, para mesa de trabalho. | 1.000 | 0.00 | 0.00 |
| au00auh020 |  | Calha para descarga do betão. | 1.000 | 0.00 | 0.00 |
| au00auh040 |  | Vibrador de betão, eléctrico. | 1.000 | 0.00 | 0.00 |
| mo043 | h | Oficial de 1ª armador de ferro. (mão de obra) | 0.159 | 139.83 | 22.23 |
| mo090 | h | Ajudante de armador de ferro. (mão de obra) | 0.238 | 104.45 | 24.86 |
| mo045 | h | Oficial de 1ª estruturista, em trabalhos de betonagem. (mão de obra) | 0.066 | 139.83 | 9.23 |
| mo092 | h | Ajudante de estruturista, em trabalhos de betonagem. (mão de obra) | 0.397 | 104.45 | 41.47 |
| % | % | Custos directos complementares | 2 % | 8475.60 | 169.51 |
|  |  | Custos directos |  |  | 8645.11 |
