# Caldeira a gasóleo, doméstica, de baixa temperatura, de pé, para aquecimento e A.Q.S

- Propriedade do ficheiro: CYPE INGENIEROS, S.A.
- Formato: FIEBDC-3/2002
- Âmbito geográfico: Moçambique
- Moeda: MZN
- Custos indirectos: 3.00 %
- IVA: 17.00 %

## I Instalações

### IC Aquecimento, arrefecimento, climatização e A.Q.S.

#### ICC Caldeiras a gasóleo

**ICC116** Ud Caldeira a gasóleo, doméstica, de baixa temperatura, de pé, para aquecimento e A.Q.S.
Caldeira de pé, de baixa temperatura, com corpo de ferro fundido cinzento GL 180 para queimador pressurizado para gasóleo, tecnologia Thermostream (princípio de anti-condensação, não necessita temperatura mínima de retorno), potência de aquecimento 45 kW, peso 246 kg, dimensões 881x600x787 mm, número de elementos 4, conteúdo de água 61 l, pressão máxima de trabalho 4 bar, queimador de gasóleo de chama azul de 48 kW de potência, quadro de regulação, de 154x366x327 mm, com cronotermostato modulante com sonda de temperatura exterior, kit de ligação de caldeira a gasóleo a colector ou grupo de bombagem, kit de segurança para caldeira a gasóleo, kit de ligação de caldeira a gasóleo a vaso de expansão, com Depósito com permutador vertical de solo, para produção de A.Q.S. em combinação com caldeira, de 200 l, com kit de ligação hidráulica para ligar a caldeira ao depósito, sem incluir a conduta para evacuação dos produtos da combustão. Totalmente montada, ligada e testada.
Inclui: Marcação. Disposição dos elementos. Montagem da caldeira e dos seus acessórios. Ligação com as redes de abastecimento de água, de gasóleo, de saneamento e eléctrica, e com a conduta de evacuação dos produtos de combustão. Colocação em funcionamento.
Critério de medição de projecto: Número de unidades previstas, segundo documentação gráfica de Projecto.
Critério de medição de obra: Medir-se-á o número de unidades realmente executadas segundo especificações de Projecto.

| Código | Un | Descrição | Rendimento | Preço | Importância |
|---|---|---|---|---|---|
| mt38cqj100p | Ud | Caldeira de pé, de baixa temperatura, com corpo de ferro fundido cinzento GL 180 para queimador pressurizado para gasóleo, tecnologia Thermostream (princípio de anti-condensação, não necessita temperatura mínima de retorno), potência de aquecimento 45 kW, peso 246 kg, dimensões 881x600x787 mm, número de elementos 4, conteúdo de água 61 l, pressão máxima de trabalho 4 bar. (material) | 1.000 | 187602.95 | 187602.95 |
| mt38cqj101a | Ud | Quadro de regulação, de 154x366x327 mm, com cronotermostato modulante com sonda de temperatura exterior. (material) | 1.000 | 46321.72 | 46321.72 |
| mt38cqj102p | Ud | Queimador de gasóleo de chama azul de 48 kW de potência, para caldeiras de 38,5 a 47 kW de potência. (material) | 1.000 | 106539.95 | 106539.95 |
| mt38cqj520b | Ud | Kit de segurança para caldeira a gasóleo, composto por manómetro, válvula de segurança e purgador de ar. (material) | 1.000 | 16212.60 | 16212.60 |
| mt38cqj530b | Ud | Kit de ligação de caldeira a gasóleo a vaso de expansão, com válvula de enchimento e vazamento. (material) | 1.000 | 12506.86 | 12506.86 |
| mt38cqj575e | Ud | Depósito com permutador vertical de solo, para produção de A.Q.S. em combinação com caldeira, de 200 l, de aço esmaltado, com permutador de uma serpentina, eficiência energética classe B, com isolamento térmico de espuma rígida de poliuretano, protecção contra a corrosão com ânodo de magnésio e controlo de temperatura por sonda NTC. (material) | 1.000 | 85695.18 | 85695.18 |
| mt38cqj577b | Ud | Kit de ligação hidráulica para ligar a caldeira ao depósito. (material) | 1.000 | 44468.85 | 44468.85 |
| mt38www012 | Ud | Material auxiliar para instalações de aquecimento e A.Q.S. (material) | 1.000 | 199.54 | 199.54 |
| mo004 | h | Oficial de 1ª instalador de aquecimento. (mão de obra) | 4.312 | 136.52 | 588.67 |
| mo103 | h | Ajudante de instalador de aquecimento. (mão de obra) | 4.312 | 99.12 | 427.41 |
| % | % | Custos directos complementares | 2 % | 500563.73 | 10011.27 |
|  |  | Custos directos |  |  | 510575.00 |
