# Parede de fachada formada por painel arquitectónico monocamada de betão armado

- Propriedade do ficheiro: CYPE INGENIEROS, S.A.
- Formato: FIEBDC-3/2002
- Âmbito geográfico: Moçambique
- Custos indirectos: 3.00 %
- IVA: 17.00 %

## F Fachadas

### FP Pesadas

#### FPH Painéis arquitectónicos de betão

**FPH011** m² Parede de fachada formada por painel arquitectónico monocamada de betão armado, de 10 cm de espessura, 3,3 m de largura máxima, 20 m² de superfície máxima, resistência à compressão > 25.000 kN/m² e resistência à flexão-tracção > 4.000 kN/m², composto por cimento fotocatalítico auto-limpável, TX ARCA "FYM ITALCEMENTI GROUP", inertes de granulometria seleccionada, malha electrossoldada e varões de reforço de aço.
Fornecimento e montagem de parede de fachada formada por painel arquitectónico monocamada de betão armado, de 10 cm de espessura, 3,3 m de largura máxima, 20 m² de superfície máxima, resistência à compressão > 25.000 kN/m² e resistência à flexão-tracção > 4.000 kN/m², composto por cimento fotocatalítico auto-limpável, TX ARCA "FYM ITALCEMENTI GROUP", inertes de granulometria seleccionada, malha electrossoldada e varões de reforço de aço, com inclusão ou delimitação de aberturas. Incluindo p/p de colocação em obra dos painéis com ajuda de autogrua e escoramentos, peças especiais e elementos metálicos para ligação entre painéis e entre painéis e elementos estruturais, limpeza e aplicação de primário na junta, e vedação de juntas no lado exterior com silicone neutra sobre cordão de espuma de polietileno expandido de célula fechada. Totalmente montados.
Inclui: Marcação de painéis e elementos de ancoragem. Posicionamento do painel no seu lugar de colocação. Aprumo e escoramento do painel. Execução de ancoragens. Revisão de painéis. Vedação de juntas.
Critério de medição de projecto: Superfície medida segundo documentação gráfica de Projecto, sem duplicar esquinas nem encontros, descontando as aberturas de superfície maior de 3 m².
Critério de medição de obra: Medir-se-á a superfície realmente executada segundo especificações de Projecto, sem duplicar esquinas nem encontros, descontando as aberturas de superfície maior de 3 m².

| Código | Un | Descrição | Rendimento | Preço | Importância |
|---|---|---|---|---|---|
| mt12phi010b | m² | Painel arquitectónico monocamada de betão armado, de 10 cm de espessura, 3,3 m de largura máxima, 20 m² de superfície máxima, resistência à compressão > 25.000 kN/m² e resistência à flexão-tracção > 4.000 kN/m², composto por cimento fotocatalítico auto-limpável, TX ARCA "FYM ITALCEMENTI GROUP", inertes de granulometria seleccionada, malha electrossoldada e varões de reforço de aço. (material) | 1.000 | 155.91 | 155.91 |
| mt12phg100 | Ud | Repercussão, por m² de fachada de painel arquitectónico de betão armado, de peças especiais e elementos metálicos para ligação entre painéis e entre painéis e elementos estruturais, limpeza e aplicação de primário na junta, e vedação de juntas no lado exterior com silicone neutra sobre cordão de espuma de polietileno expandido de célula fechada. (material) | 1.000 | 4.29 | 4.29 |
| mq07gte010c | h | Autogrua de braço telescópico com uma capacidade de elevação de 30 t e 27 m de altura máxima de trabalho. (equipamento) | 0.081 | 47.24 | 3.83 |
| mo049 | h | Oficial de 1ª montador de painéis pré-fabricados de betão. (mão de obra) | 0.289 | 2.32 | 0.67 |
| mo095 | h | Ajudante de montador de painéis pré-fabricados de betão. (mão de obra) | 0.289 | 1.47 | 0.42 |
| % | % | Custos directos complementares | 2 % | 165.12 | 3.30 |
|  |  | Custos directos |  |  | 168.42 |
