# Remate de degrau com revestimento cerâmico ou de pedra natural

- Propriedade do ficheiro: CYPE INGENIEROS, S.A.
- Formato: FIEBDC-3/2002
- Âmbito geográfico: Moçambique
- Custos indirectos: 3.00 %
- IVA: 17.00 %

## R Revestimentos

### RE Escadas

#### REA Remates de degrau

**REA031** m Remate de degrau com revestimento cerâmico ou de pedra natural, através de perfil de alumínio, de 9 mm de altura, com reforço de PVC de 25 mm de largura cor bege com entalhes anti-deslizantes, fixado com adesivo.
Formação de remate de degrau com revestimento cerâmico ou de pedra natural, através de perfil de alumínio, de 9 mm de altura, com reforço de PVC de 25 mm de largura cor bege com entalhes anti-deslizantes. Incluindo p/p de limpeza e preparação da superfície suporte, marcação e fixação do perfil com adesivo e tratamento de encontros.
Inclui: Limpeza e preparação da superfície suporte. Marcação. Corte, colocação e fixação do perfil. Tratamento de encontros.
Critério de medição de projecto: Comprimento medido segundo documentação gráfica de Projecto.
Critério de medição de obra: Medir-se-á o comprimento realmente executado segundo especificações de Projecto.

| Código | Un | Descrição | Rendimento | Preço | Importância |
|---|---|---|---|---|---|
| mt18rpe060g | m | Perfil de alumínio, de 9 mm de altura, com reforço de PVC de 25 mm de largura cor bege com entalhes anti-deslizantes, para remate de degrau com revestimento cerâmico ou de pedra natural. (material) | 1.050 | 19.09 | 20.04 |
| mo022 | h | Oficial de 1ª ladrilhador. (mão de obra) | 0.073 | 2.24 | 0.16 |
| % | % | Custos directos complementares | 2 % | 20.20 | 0.40 |
|  |  | Custos directos |  |  | 20.60 |
