# Lavatório de porcelana sanitária

- Propriedade do ficheiro: CYPE INGENIEROS, S.A.
- Formato: FIEBDC-3/2002
- Âmbito geográfico: Moçambique
- Custos indirectos: 3.00 %
- IVA: 17.00 %

## S Equipamentos fixos e sinalização

### SA Aparelhos sanitários

#### SAL Lavatórios

**SAL040** Ud Lavatório de porcelana sanitária, mural, série Fontana "ROCA", cor branca, de 480x600 mm, equipado com torneira mono-comando, série Kendo "ROCA", modelo 5A3058A00, acabamento cromado-brilho, de 135x184 mm e escoamento, acabamento cromado.
Fornecimento e instalação de lavatório de porcelana sanitária, mural, série Fontana "ROCA", cor branca, de 480x600 mm, equipado com torneira mono-comando, série Kendo "ROCA", modelo 5A3058A00, acabamento cromado-brilho, de 135x184 mm e escoamento, acabamento cromado. Inclusive válvulas de regulação, ligações de alimentação flexíveis, ligação às redes de água fria e quente e a rede de drenagem existente, fixação do aparelho e vedação com silicone. Totalmente instalado, ligado, testado e em funcionamento.
Inclui: Implantação e traçado no paramento suporte da situação do aparelho. Colocação dos elementos de fixação fornecidos pelo fabricante. Nivelação, aprume e colocação do aparelho. Ligação à rede de drenagem. Montagem da torneira. Ligação às redes de água fria e quente. Montagem de acessórios e complementos. Vedação de juntas.
Critério de medição de projecto: Número de unidades previstas, segundo documentação gráfica de Projecto.
Critério de medição de obra: Medir-se-á o número de unidades realmente colocadas segundo especificações de Projecto.

| Código | Un | Descrição | Rendimento | Preço | Importância |
|---|---|---|---|---|---|
| mt30lpr070b | Ud | Lavatório de porcelana sanitária, mural, série Fontana "ROCA", cor branca, de 480x600 mm, com jogo de fixação. (material) | 1.000 | 184.07 | 184.07 |
| mt31gmo021a | Ud | Torneira mono-comando para lavatório, série Kendo "ROCA", modelo 5A3058A00, acabamento cromado-brilho, de 135x184 mm, composta de cano, arejador, fixação rápida, possibilidade de limitar a temperatura e o caudal, válvula automática de escoamento de 1¼" accionada através de vareta vertical-horizontal e ligações de alimentação flexíveis, segundo EN 200. (material) | 1.000 | 376.44 | 376.44 |
| mt36www005b | Ud | Acoplamento à parede incorporado com plafon, ABS, série B, acabamento cromado, para escoamento de águas residuais (a baixa e alta temperatura) no interior dos edifícios, ligação mista de 1 1/4"x40 mm de diâmetro, segundo NP EN 1329-1. (material) | 1.000 | 27.89 | 27.89 |
| mt30lla010 | Ud | Válvula de seccionamento de 1/2", para lavatório ou bidé, acabamento cromado. (material) | 2.000 | 18.17 | 36.34 |
| mt30www010 | Ud | Material auxiliar para instalação de aparelho sanitário. (material) | 1.000 | 1.50 | 1.50 |
| op00tal010 |  | Berbequim. | 1.000 | 0.00 | 0.00 |
| op00mar010 |  | Martelo. | 1.000 | 0.00 | 0.00 |
| op00ato010 |  | Aparafusadora. | 1.000 | 0.00 | 0.00 |
| mo007 | h | Oficial de 1ª canalizador. (mão de obra) | 1.784 | 2.32 | 4.14 |
| % | % | Custos directos complementares | 2 % | 630.38 | 12.61 |
|  |  | Custos directos |  |  | 642.99 |
