# Borda de piscina com peças de remate pré-fabricadas de betão, de 50x100 cm, cor branca, acabamento escovado

- Propriedade do ficheiro: CYPE INGENIEROS, S.A.
- Formato: FIEBDC-3/2002
- Âmbito geográfico: Moçambique
- Custos indirectos: 3.00 %
- IVA: 17.00 %

## U Infra-estruturas no logradouro

### UP Piscinas

#### UPR Remates pré-fabricados

**UPR010** m Borda de piscina com peças de remate pré-fabricadas de betão, de 50x100 cm, cor branca, acabamento escovado.
Formação de borda de piscina com peças de remate, pré-fabricada de betão, anti-deslizante, de 50x100 cm, cor branca, acabamento escovado, assente com argamassa de cimento M-10. Inclusive p/p de tratamento de juntas, montagem, colocação e assentamento.
Inclui: Marcação da disposição das peças. Colocação com argamassa das peças alinhadas, com uma ligeira pendente para o exterior. Enchimento de juntas e limpeza das peças.
Critério de medição de projecto: Comprimento medido segundo documentação gráfica de Projecto.
Critério de medição de obra: Medir-se-á o comprimento realmente executado segundo especificações de Projecto.

| Código | Un | Descrição | Rendimento | Preço | Importância |
|---|---|---|---|---|---|
| mt47prp050c | m | Remate de piscina, pré-fabricado de betão, anti-deslizante, de 50x100 cm, cor branca, acabamento escovado. (material) | 1.050 | 57.34 | 60.21 |
| mt09mor010c | m³ | Argamassa de cimento CEM II/B-L 32,5 N tipo M-5, confeccionada em obra com 230 kg/m³ de cimento e uma proporção em volume 1/6. (material) | 0.015 | 118.22 | 1.77 |
| mt09moe030 | m³ | Argamassa especial extrafina. (material) | 0.001 | 119.67 | 0.12 |
| mo019 | h | Oficial de 1ª construção. (mão de obra) | 0.301 | 2.24 | 0.67 |
| mo075 | h | Ajudante de construção. (mão de obra) | 0.150 | 1.47 | 0.22 |
| % | % | Custos directos complementares | 2 % | 62.99 | 1.26 |
|  |  | Custos directos |  |  | 64.25 |
