# Reabilitação energética de fachada

- Propriedade do ficheiro: CYPE INGENIEROS, S.A.
- Formato: FIEBDC-3/2002
- Âmbito geográfico: Moçambique
- Custos indirectos: 3.00 %
- Despesas gerais: 13.00 %
- Lucro: 6.00 %
- IVA: 16.00 %

## Z Reabilitação energética

### ZF Envolvente térmica em paredes exteriores

#### ZFL Sistemas de isolamento de fachadas ligeiras

**ZFL020** m² Reabilitação energética de fachada, através de revestimento exterior de fachada W681 "KNAUF" Aquapanel composto por uma estrutura metálica de aço galvanizado de perfis horizontais de 30x30 e mestras verticais de 60x27 mm e 0,6 mm de espessura com uma modulação de 400 mm, sobre a que se aparafusa uma placa Aquapanel Outdoor de 12,5 mm de espessura, fixada ao suporte base com esquadras e criando uma caixa de ar de 20 mm de espessura mínima; isolamento de painel rígido de lã de rocha vulcânica, segundo EN 13162, não revestido, de 40 mm de espessura, fixado ao suporte base e argamassa para revestimento exterior acabamento pétreo.
Inclui: Marcação. Colocação da fita acústica. Fixação das esquadros ao suporte base. Corte e preparação do isolamento. Fixação do isolamento. Fixação da estrutura metálica. Colocação da tela impermeabilizante. Colocação e aparafusamento da placa à estrutura. Tratamento de aberturas. Nivelação e alisamento com argamassa de juntas. Colocação de fita de juntas. Espalhamento da camada de argamassa base e colocação da malha. Aplicação da camada de primário. Aplicação da camada de argamassa.

| Código | Un | Descrição | Rendimento | Preço | Importância |
|---|---|---|---|---|---|
| mt12pck020d | m | Fita acústica de dilatação "KNAUF" de 95 mm de largura. (material) | 1.000 | 0.72 | 0.72 |
| mt12pak150b | Ud | Esquadra de aço galvanizado, de 120x50 mm, 60 mm de largura e 2 mm de espessura, "KNAUF". (material) | 1.600 | 1.99 | 3.18 |
| mt12psg220 | Ud | Fixação composta por bucha e parafuso 5x27. (material) | 3.200 | 0.09 | 0.29 |
| mt16lra020zo | m² | Painel rígido de lã de rocha vulcânica, segundo EN 13162, não revestido, de 40 mm de espessura, resistência térmica 1,15 m²°C/W, condutibilidade térmica 0,034 W/(m°C). (material) | 1.000 | 7.09 | 7.09 |
| mt16aaa030 | m | Fita autocolante para vedação de juntas. (material) | 0.440 | 0.43 | 0.19 |
| mt12pfk012a | m | Perfil U 30/30 de chapa de aço galvanizado, sistemas "KNAUF", espessura 0,55 mm. (material) | 0.700 | 1.93 | 1.35 |
| mt12pfk011a | m | Mestra 60/27 "KNAUF" de chapa de aço galvanizado. (material) | 2.750 | 2.09 | 5.75 |
| mt12pak070 | m² | Barreira de água Tyvek Aquapanel Outdoor "KNAUF". (material) | 1.100 | 7.13 | 7.84 |
| mt12pak010a | m² | Placa Aquapanel Outdoor "KNAUF" 12,5x1200x2400 com alma de cimento Portland, revestida com uma camada de fibra de vidro embebida em ambas as faces. (material) | 1.000 | 36.88 | 36.88 |
| mt12pak040b | Ud | Parafuso Aquapanel Maxi TB 39 mm "KNAUF". (material) | 20.000 | 0.13 | 2.60 |
| mt12pak060 | kg | Argamassa para juntas Aquapanel "KNAUF", cor cinzento. (material) | 0.600 | 3.81 | 2.29 |
| mt12pak050 | m | Fita de juntas Aquapanel Outdoor "KNAUF". (material) | 2.100 | 0.81 | 1.70 |
| mt12pak100a | m² | Malha superficial Aquapanel Outdoor "KNAUF" de fibra de vidro, cor branca. (material) | 1.100 | 3.21 | 3.53 |
| mt12pak090a | kg | Argamassa superficial Aquapanel "KNAUF", cor branca. (material) | 7.800 | 2.45 | 19.11 |
| mt12pak085 | l | Primário incolor de siloxano GRC "KNAUF". (material) | 0.150 | 5.65 | 0.85 |
| mt12pak120 | kg | Primário à base de copolímeros acrílicos modificados GRC "KNAUF", cor a escolher, para argamassa de acabamento pétreo. (material) | 0.150 | 5.25 | 0.79 |
| mt12pak130 | kg | Argamassa GRC "KNAUF", à base de copolímeros acrílicos modificados com siloxano, acabamento pétreo, cor a escolher. (material) | 0.400 | 6.12 | 2.45 |
| op00ato010 |  | Aparafusadora. | 1.000 | 0.00 | 0.00 |
| mo047 | h | Oficial de 1ª montador de sistemas de fachadas pré-fabricadas. (mão de obra) | 0.869 | 1.85 | 1.61 |
| mo090 | h | Ajudante de montador de sistemas de fachadas pré-fabricadas. (mão de obra) | 0.869 | 1.22 | 1.06 |
| % | % | Custos directos complementares | 2 % | 99.28 | 1.99 |
|  |  | Custos directos |  |  | 101.27 |
