# Reabilitação energética de cobertura plana não acessível

- Propriedade do ficheiro: CYPE INGENIEROS, S.A.
- Formato: FIEBDC-3/2002
- Âmbito geográfico: Moçambique
- Custos indirectos: 3.00 %
- IVA: 17.00 %

## Z Reabilitação energética

### ZH Paramentos horizontais: adição de isolamento térmico

#### ZHA Sistemas de isolamento pelo exterior de cobertura plana

**ZHA012** m² Reabilitação energética de cobertura plana não acessível, através da incorporação de isolamento termo-acústico pelo exterior da cobertura, formado por painel rígido de lã de rocha soldável Hardrock 393 "ROCKWOOL", segundo EN 13162, acabamento superior com uma camada de maior densidade e alta dureza superficial, revestida com betume asfáltico oxidado, de 75 mm de espessura, fixado mecanicamente ao suporte; camada de protecção e impermeabilização monocamada colada, através de camada de betume modificado com elastómero SBS, LBM(SBS)-50/G-FP, com auto-protecção mineral.
Reabilitação energética de cobertura plana não acessível, uma vez limpo e reparado o suporte, através da incorporação de isolamento termo-acústico pelo exterior da cobertura, formado por painel rígido de lã de rocha soldável Hardrock 393 "ROCKWOOL", segundo EN 13162, acabamento superior com uma camada de maior densidade e alta dureza superficial, revestida com betume asfáltico oxidado, de 75 mm de espessura, resistência térmica 1,9 m²°C/W, condutibilidade térmica 0,039 W/(m°C), fixado mecanicamente ao suporte; camada de protecção e impermeabilização monocamada colada, através de camada de betume modificado com elastómero SBS, LBM(SBS)-50/G-FP, com armadura de feltro de poliéster reforçado e estabilizado de 150 g/m², com auto-protecção mineral de cor cinzento. Incluindo p/p de marcação, cortes, tratamento de pontes térmicas, fixações e limpeza.
Inclui: Revisão da superfície suporte na qual se realiza a fixação do isolamento de acordo com as exigências da técnica a utilizar. Corte, ajuste e colocação do isolamento com fixações mecânicas. Limpeza e preparação da superfície na qual se tem de aplicar a impermeabilização. Colocação da impermeabilização.
Critério de medição de projecto: Superfície medida segundo documentação gráfica de Projecto.
Critério de medição de obra: Medir-se-á a superfície realmente executada segundo especificações de Projecto.

| Código | Un | Descrição | Rendimento | Preço | Importância |
|---|---|---|---|---|---|
| mt16lrw021bia | m² | Painel rígido de lã de rocha soldável Hardrock 393 "ROCKWOOL", segundo EN 13162, acabamento superior com uma camada de maior densidade e alta dureza superficial, revestida com betume asfáltico oxidado, de 75 mm de espessura, resistência térmica 1,9 m²°C/W, condutibilidade térmica 0,039 W/(m°C), densidade 175 kg/m³, calor específico 840 J/kgK e factor de resistência à difusão do vapor de água 1,4. (material) | 1.050 | 35.56 | 37.34 |
| mt16aaa020ag | Ud | Fixação mecânica para painéis isolantes de lã mineral, colocados directamente sobre a superfície suporte. (material) | 5.000 | 0.29 | 1.45 |
| mt14lga010c | m² | Camada de betume modificado com elastómero SBS, LBM(SBS)-50/G-FP, de 3,5 mm de espessura, massa nominal 5 kg/m², com armadura de feltro de poliéster reforçado e estabilizado de 150 g/m², com auto-protecção mineral de cor cinzento. Segundo EN 13707. (material) | 1.100 | 10.14 | 11.15 |
| mo019 | h | Oficial de 1ª construção. (mão de obra) | 0.164 | 2.24 | 0.37 |
| mo075 | h | Ajudante de construção. (mão de obra) | 0.164 | 1.47 | 0.24 |
| % | % | Custos directos complementares | 2 % | 50.55 | 1.01 |
|  |  | Custos directos |  |  | 51.56 |
