# Sistema "ROCKWOOL" de isolamento pelo interior sobre espaço não habitável em coberturas inclinadas

- Propriedade do ficheiro: CYPE INGENIEROS, S.A.
- Formato: FIEBDC-3/2002
- Âmbito geográfico: Moçambique
- Custos indirectos: 0.03 %
- IVA: 17.00 %

## Z Reabilitação energética

### ZH Paramentos horizontais: adição de isolamento térmico

#### ZHB Sistemas de isolamento pelo interior de cobertura inclinada, sobre espaço não habitável

**ZHB010** m² Sistema "ROCKWOOL" de isolamento pelo interior sobre espaço não habitável em coberturas inclinadas, formado por lã de rocha, fornecida a granel, ligeiramente impregnada de resina fenólica, Borra Rockprime 004 "ROCKWOOL", segundo EN 13162, projectada "in situ", de 205 mm de espessura.
Fornecimento e colocação de sistema "ROCKWOOL" de isolamento pelo interior, sobre espaço não habitável em coberturas inclinadas, formado por lã de rocha, fornecida a granel, ligeiramente impregnada de resina fenólica, Borra Rockprime 004 "ROCKWOOL", segundo EN 13162, projectada "in situ", de 205 mm de espessura, resistência térmica 4,5 m²°C/W, condutibilidade térmica 0,042 W/(m°C) e posterior vedação de todas as uniões entre painéis com fita de vedação de juntas. Incluso p/p de cortes y limpieza.
Inclui: Limpeza da superfície superior da laje. Corte, ajuste e fixação do isolamento.
Critério de medição de projecto: Superfície medida segundo documentação gráfica de Projecto.
Critério de medição de obra: Medir-se-á a superfície realmente executada segundo especificações de Projecto.

| Código | Un | Descrição | Rendimento | Preço | Importância |
|---|---|---|---|---|---|
| mt16lrw010dx | m² | Lã de rocha, fornecida a granel, ligeiramente impregnada de resina fenólica, Borra Rockprime 004 "ROCKWOOL", segundo EN 13162, projectada "in situ", de 205 mm de espessura, resistência térmica 4,5 m²°C/W, condutibilidade térmica 0,042 W/(m°C), densidade 21 kg/m³, calor específico 840 J/kgK e factor de resistência à difusão do vapor de água 1,3. (material) | 1.100 | 12.52 | 13.77 |
| mt16aaa030 | m | Fita autocolante para vedação de juntas. (material) | 1.000 | 0.43 | 0.43 |
| mo050 | h | Oficial de 1ª montador de isolamentos. (mão de obra) | 0.104 | 2.32 | 0.24 |
| mo093 | h | Ajudante de montador de isolamentos. (mão de obra) | 0.104 | 1.47 | 0.15 |
| % | % | Custos directos complementares | 2 % | 14.59 | 0.29 |
|  |  | Custos directos |  |  | 14.88 |
