# Sistema "ROCKWOOL" de isolamento pelo interior sobre espaço não habitável em coberturas inclinadas

- Propriedade do ficheiro: CYPE INGENIEROS, S.A.
- Formato: FIEBDC-3/2002
- Âmbito geográfico: Moçambique
- Custos indirectos: 3.00 %
- IVA: 17.00 %

## Z Reabilitação energética

### ZH Paramentos horizontais: adição de isolamento térmico

#### ZHB Sistemas de isolamento pelo interior de cobertura inclinada, sobre espaço não habitável

**ZHB010** m² Sistema "ROCKWOOL" de isolamento pelo interior sobre espaço não habitável em coberturas inclinadas, formado por feltro isolante de lã de rocha vulcânica, Roulrock Kraft "ROCKWOOL", segundo EN 13162, revestido numa das suas faces com um complexo de papel kraft com polietileno que actua como barreira de vapor, de 100 mm de espessura.
Fornecimento e colocação de sistema "ROCKWOOL" de isolamento pelo interior, sobre espaço não habitável em coberturas inclinadas, formado por feltro isolante de lã de rocha vulcânica, Roulrock Kraft "ROCKWOOL", segundo EN 13162, revestido numa das suas faces com um complexo de papel kraft com polietileno que actua como barreira de vapor, de 100 mm de espessura, resistência térmica 2,35 m²°C/W, condutibilidade térmica 0,042 W/(m°C) e posterior vedação de todas as uniões entre painéis com fita de vedação de juntas. Incluso p/p de cortes y limpieza.
Inclui: Limpeza da superfície superior da laje. Corte, ajuste e fixação do isolamento.
Critério de medição de projecto: Superfície medida segundo documentação gráfica de Projecto.
Critério de medição de obra: Medir-se-á a superfície realmente executada segundo especificações de Projecto.

| Código | Un | Descrição | Rendimento | Preço | Importância |
|---|---|---|---|---|---|
| mt16lrw010ba | m² | Feltro isolante de lã de rocha vulcânica, Roulrock Kraft "ROCKWOOL", segundo EN 13162, revestido numa das suas faces com um complexo de papel kraft com polietileno que actua como barreira de vapor, de 100 mm de espessura, resistência térmica 2,35 m²°C/W, condutibilidade térmica 0,042 W/(m°C), densidade 23 kg/m³, calor específico 840 J/kgK e factor de resistência à difusão do vapor de água 1,3. (material) | 1.100 | 7.57 | 8.33 |
| mt16aaa030 | m | Fita autocolante para vedação de juntas. (material) | 1.000 | 0.43 | 0.43 |
| mo053 | h | Oficial de 1ª montador de isolamentos. (mão de obra) | 0.095 | 2.32 | 0.22 |
| mo099 | h | Ajudante de montador de isolamentos. (mão de obra) | 0.095 | 1.47 | 0.14 |
| % | % | Custos directos complementares | 2 % | 9.12 | 0.18 |
|  |  | Custos directos |  |  | 9.30 |
