# Demolição de secção de pavimento de aglomerado asfáltico

- Propriedade do ficheiro: CYPE INGENIEROS, S.A.
- Formato: FIEBDC-3/2002
- Âmbito geográfico: Moçambique
- Moeda: MZN
- Custos indirectos: 3.00 %
- IVA: 17.00 %

## D Demolições

### DM Pavimentos

#### DMF Asfálticos

**DMF020** m² Demolição de secção de pavimento de aglomerado asfáltico.
Demolição de secção de pavimento de aglomerado asfáltico de 25 cm de espessura média, com martelo pneumático, e carga manual para camião ou contentor.
Inclui: Marcação da superfície a demolir. Demolição do elemento. Fragmentação do entulho em peças manejáveis. Remoção e acumulação de entulho. Limpeza dos restos da obra. Carga manual de entulho para camião ou contentor.
Critério de medição de projecto: Superfície medida segundo documentação gráfica de Projecto.
Critério de medição de obra: Medir-se-á a superfície realmente demolida segundo especificações de Projecto.

| Código | Un | Descrição | Rendimento | Preço | Importância |
|---|---|---|---|---|---|
| mq05mai030 | h | Martelo pneumático. (equipamento) | 0.426 | 162.59 | 69.26 |
| mq05pdm110 | h | Compressor portátil diesel média pressão 10 m³/min. (equipamento) | 0.213 | 275.77 | 58.74 |
| mo041 | h | Oficial de 1ª construção de obra civil. (mão de obra) | 0.171 | 134.36 | 22.98 |
| mo087 | h | Ajudante de construção de obra civil. (mão de obra) | 0.418 | 100.44 | 41.98 |
| % | % | Custos directos complementares | 2 % | 192.96 | 3.86 |
|  |  | Custos directos |  |  | 196.82 |
