# Pavimento com peças irregulares de pedra natural

- Propriedade do ficheiro: CYPE INGENIEROS, S.A.
- Formato: FIEBDC-3/2002
- Âmbito geográfico: Moçambique
- Moeda: MZN
- Custos indirectos: 3.00 %
- IVA: 17.00 %

## M Pavimentos urbanos

### MP Pavimentos urbanos

#### MPP De pedra natural

**MPP040** m² Pavimento com peças irregulares de pedra natural.
Pavimento com peças irregulares de ardósia, de entre 3 e 4 cm de espessura, acabamento natural, assentamento com argamassa de cimento M-5 e enchimento de juntas com o mesmo material. Incluindo preparação prévia das pedras, cortes, remates de cantos, realização de encontros com outros materiais, juntas e limpeza final.
Inclui: Preparação da superfície suporte. Preparação das peças. Colocação das peças. Enchimento das juntas. Limpeza.
Critério de medição de projecto: Superfície medida em projecção horizontal, segundo documentação gráfica de Projecto.
Critério de medição de obra: Medir-se-á, em projecção horizontal, a superfície realmente executada segundo especificações de Projecto.

| Código | Un | Descrição | Rendimento | Preço | Importância |
|---|---|---|---|---|---|
| mt19cir010c | m² | Peças irregulares de ardósia, de entre 3 e 4 cm de espessura, acabamento natural. (material) | 1.050 | 3369.95 | 3538.45 |
| mt09mor010c | m³ | Argamassa de cimento CEM II/B-L 32,5 N tipo M-5, confeccionada em obra com 230 kg/m³ de cimento e uma proporção em volume 1/6. (material) | 0.030 | 5244.78 | 157.34 |
| mt08aaa010a | m³ | Água. (material) | 0.020 | 68.24 | 1.36 |
| op00sie030 |  | Serra de disco de diamante, para mesa de trabalho, de corte húmido. | 1.000 | 0.00 | 0.00 |
| op00tal010 |  | Berbequim. | 1.000 | 0.00 | 0.00 |
| mo022 | h | Oficial de 1ª colocador de pedra natural. (mão de obra) | 0.613 | 134.36 | 82.36 |
| mo060 | h | Ajudante de colocador de pedra natural. (mão de obra) | 0.613 | 100.44 | 61.57 |
| mo113 | h | Operário não qualificado construção. (mão de obra) | 0.123 | 96.77 | 11.90 |
| % | % | Custos directos complementares | 2 % | 3852.98 | 77.06 |
|  |  | Custos directos |  |  | 3930.04 |
