# Floreira de madeira

- Propriedade do ficheiro: CYPE INGENIEROS, S.A.
- Formato: FIEBDC-3/2002
- Âmbito geográfico: Moçambique
- Moeda: MZN
- Custos indirectos: 3.00 %
- IVA: 17.00 %

## T Equipamento urbano

### TM Mobiliário urbano

#### TMJ Floreiras

**TMJ030** Ud Floreira de madeira.
Floreira quadrada de madeira de pinho, de 66x66x68 cm.
Inclui: Colocação da floreira. Eliminação e limpeza do material sobrante.
Critério de medição de projecto: Número de unidades previstas, segundo documentação gráfica de Projecto.
Critério de medição de obra: Medir-se-á o número de unidades realmente executadas segundo especificações de Projecto.

| Código | Un | Descrição | Rendimento | Preço | Importância |
|---|---|---|---|---|---|
| mt52mug230a | Ud | Floreira quadrada de madeira de pinho, de 66x66x68 cm, inclusive recipiente interior de chapa de zinco. (material) | 1.000 | 27860.44 | 27860.44 |
| mo041 | h | Oficial de 1ª construção de obra civil. (mão de obra) | 0.245 | 134.36 | 32.92 |
| mo087 | h | Ajudante de construção de obra civil. (mão de obra) | 0.490 | 100.44 | 49.22 |
| % | % | Custos directos complementares | 2 % | 27942.58 | 558.85 |
|  |  | Custos directos |  |  | 28501.43 |
