# Muro de gabiões de rede de torção dupla

- Propriedade do ficheiro: CYPE Ingenieros S.A.
- Formato: FIEBDC-3/2016
- Programa: Gerador de preços para construção civil. CYPE Ingenieros, S.A.
- Data: 21/04/2024
- Âmbito geográfico: Moçambique
- Moeda: MZN
- Custos indirectos: 3 %
- IVA: 17 %

## C Fundações

### CC Contenções

#### CCG Muros de gabiões

**CCG010** m³ Muro de gabiões de rede de torção dupla.
Muro de gabiões com uma face à vista composto por gabião de 2000x1000x1000 mm de malha de torção dupla, hexagonal, de 50x70 mm, de arame de aço galvanizado de 2,0 mm de diâmetro; e enchimento com meios mecânicos com pedra calcária, de granulometria compreendida entre 70 e 250 mm; montagem e desmontagem do sistema de cofragem necessário para evitar a deformação dos gabiões durante o seu enchimento e garantir o alinhamento e aprumo da estrutura. Inclusive cabo de aço para fixação do gabião.
Inclui: Marcação. Preparação da superfície de apoio. Colocação dos gabiões. Amarração das arestas. Montagem do sistema de cofragem dos paramentos à vista dos gabiões. Enchimento dos gabiões. Fechamento e atamento final dos gabiões. Desmontagem do sistema de cofragem. Remoção do material sobrante.
Critério de medição de projecto: Volume medido sobre a secção teórica de cálculo, segundo documentação gráfica de Projecto.
Critério de medição de obra: Medir-se-á o volume teórico executado segundo especificações de Projecto.

| Código | Un | Descrição | Rendimento | Preço | Importância |
|---|---|---|---|---|---|
| mt07etf030a | Ud | Gabião de 2000x1000x1000 mm de malha de torção dupla, hexagonal, de 50x70 mm, de arame de aço galvanizado de 2 mm de diâmetro. (material) | 0.525 | 1445.93 | 759.113 |
| mt50spa052b | m | Pranchão de madeira de pinho, de 20x7,2 cm. (material) | 0.3 | 597.38 | 179.214 |
| mt50spa101 | kg | Pregos de aço. (material) | 0.075 | 176.9 | 13.268 |
| mt50spa081a | Ud | Escora metálica telescópica, até 3 m de altura. (material) | 0.01 | 1819.38 | 18.194 |
| mt50spr100a | m | Cabo de aço de 2 mm de diâmetro, para fixação de rede de torção dupla. (material) | 1.75 | 151.51 | 265.143 |
| mt06psm010a | m³ | Pedra de calcário de granulometria compreendida entre 70 e 250 mm, com desgaste no ensaio de Los Angeles < 50. (material) | 1.1 | 731.19 | 804.309 |
| mq01exn020a | h | Retroescavadora hidráulica sobre pneus, de 105 kW. (equipamento) | 0.089 | 1830.92 | 162.952 |
| mq04cab010c | h | Camião basculante de 12 t de carga, de 162 kW. (equipamento) | 0.075 | 1586.79 | 119.009 |
| mo041 | h | Oficial de 1ª construção de obra civil. (mão de obra) | 0.425 | 132.85 | 56.461 |
| mo087 | h | Ajudante de construção de obra civil. (mão de obra) | 2.124 | 99.31 | 210.934 |
| % | % | Custos directos complementares | 2 % | 2588.597 | 51.772 |
|  |  | Custos directos |  |  | 2640.369 |

Resíduos:
- colocação: mt07etf030a; factor de resíduo 0.0053
- colocação: mt50spa052b Pranchão de madeira de pinho, de 20x7,2 cm; factor de resíduo 1
- colocação: mt50spa101 Pregos de aço; factor de resíduo 0.0045
- colocação: mt50spa081a Escora metálica telescópica, até 3 m de altura; factor de resíduo 1
- colocação: mt50spr100a Cabo de aço de 2 mm de diâmetro, para fixação de rede de torção dupla; factor de resíduo 0.0156327
- colocação: mt06psm010a Pedra de calcário de granulometria compreendida entre 70 e 250 mm, com desgaste no ensaio de Los Angeles < 50; factor de resíduo 0.0154

## Recursos

**mt07etf030a** Ud Gabião de 2000x1000x1000 mm de malha de torção dupla
Dados técnicos: Custo energético 355.275 MJ; Emissão de CO2 36.032 kg; Código LER 17 04 05; Massa do elemento 14 kg; Volume 0.006667 m3
Resíduos:
- embalagem: re170203 Plástico. (componente de resíduo); rendimento 0.04 kg; Código LER 17 02 03; Massa do elemento 1 kg; Volume 0.001667 m3

**mt50spa052b** m Pranchão de madeira de pinho, de 20x7,2 cm
Dados técnicos: Custo energético 1124.755 MJ; Emissão de CO2 -15.401 kg; Código LER 17 02 01; Massa do elemento 8.28 kg; Volume 0.007527 m3

**mt50spa101** kg Pregos de aço
Dados técnicos: Custo energético 9.830 MJ; Emissão de CO2 0.510 kg; Código LER 17 04 05; Massa do elemento 1 kg; Volume 0.000476 m3

**mt50spa081a** Ud Escora metálica telescópica, até 3 m de altura
Dados técnicos: Custo energético 97.317 MJ; Emissão de CO2 5.049 kg; Código LER 17 04 05; Massa do elemento 9.9 kg; Volume 0.004714 m3

**mt50spr100a** m Cabo de aço de 2 mm de diâmetro, para fixação de rede de torção dupla
Dados técnicos: Custo energético 0.277 MJ; Emissão de CO2 0.069 kg; Código LER 17 04 11; Massa do elemento 0.0245 kg; Volume 0.000016 m3
Resíduos:
- embalagem: re150101 Embalagens de papel e cartão. (componente de resíduo); rendimento 0.067 kg; Código LER 15 01 01; Massa do elemento 1 kg; Volume 0.001333 m3

**mt06psm010a** m³ Pedra de calcário de granulometria compreendida entre 70 e 250 mm, com desgaste no ensaio de Los Angeles < 50
Dados técnicos: Custo energético 3552.000 MJ; Emissão de CO2 128.000 kg; Código LER 01 04 13; Massa do elemento 1600 kg; Volume 1.066667 m3
