# Tabela fixa de basquetebol de 3,95 m de altura formada por: poste de tubo de aço de 120 mm de diâmetro e 4 mm de espessura

- Propriedade do ficheiro: CYPE INGENIEROS, S.A.
- Formato: FIEBDC-3/2002
- Âmbito geográfico: Moçambique
- Moeda: MZN
- Custos indirectos: 3.00 %
- IVA: 17.00 %

**TDG020** Ud Tabela fixa de basquetebol de 3,95 m de altura formada por: poste de tubo de aço de 120 mm de diâmetro e 4 mm de espessura, com curva soldada, quadro de tubo rectangular de 50x30 cm e tirantes de tubo de aço, tudo pintado com pó de poliéster, tabela de metacrilato, de 180x105 cm e 15 mm de espessura, aro de varão maciço de 20 mm de espessura colocado a uma altura de 3,05 m e rede de algodão com cordas de 6 mm de diâmetro com doze pontos de fixação ao aro, encastrada 60 cm en uma base de betão C20/25 (X0(P); D25; S2; Cl 1,0).
Tabela fixa de basquetebol de 3,95 m de altura formada por: poste de tubo de aço de 120 mm de diâmetro e 4 mm de espessura, com curva soldada, quadro de tubo rectangular de 50x30 cm e tirantes de tubo de aço, tudo pintado com pó de poliéster, tabela de metacrilato, de 180x105 cm e 15 mm de espessura, aro de varão maciço de 20 mm de espessura colocado a uma altura de 3,05 m e rede de algodão com cordas de 6 mm de diâmetro com doze pontos de fixação ao aro, para utilizadores de mais de 8 anos, encastrada 60 cm en uma base de betão C20/25 (X0(P); D25; S2; Cl 1,0). Inclusive marcação, escavação manual do terreno e fixação do equipamento desportivo. Totalmente montado e testado pela empresa instaladora.
Inclui: Marcação. Escavação. Betonagem da base de apoio. Montagem e fixação do equipamento desportivo.
Critério de medição de projecto: Número de unidades previstas, segundo documentação gráfica de Projecto.
Critério de medição de obra: Medir-se-á o número de unidades realmente executadas segundo especificações de Projecto.

| Código | Un | Descrição | Rendimento | Preço | Importância |
|---|---|---|---|---|---|
| mt52dep230b | Ud | Tabela fixa de basquetebol de 3,95 m de altura formada por: poste de tubo de aço de 120 mm de diâmetro e 4 mm de espessura, com curva soldada, quadro de tubo rectangular de 50x30 cm e tirantes de tubo de aço, tudo pintado com pó de poliéster, tabela de metacrilato, de 180x105 cm e 15 mm de espessura, aro de varão maciço de 20 mm de espessura colocado a uma altura de 3,05 m e rede de algodão com cordas de 6 mm de diâmetro com doze pontos de fixação ao aro, para utilizadores de mais de 8 anos. (material) | 1.000 | 118788.15 | 118788.15 |
| mt10hmf020Pa | m³ | Betão simples C20/25 (X0(P); D25; S2; Cl 1,0), fabricado em central, segundo NP EN 206-1. (material) | 0.340 | 3712.93 | 1262.40 |
| mo041 | h | Oficial de 1ª construção de obra civil. (mão de obra) | 1.805 | 98.39 | 177.59 |
| mo087 | h | Ajudante de construção de obra civil. (mão de obra) | 2.407 | 73.13 | 176.02 |
| mo011 | h | Oficial de 1ª montador. (mão de obra) | 3.008 | 101.30 | 304.71 |
| mo080 | h | Ajudante de montador. (mão de obra) | 3.008 | 73.13 | 219.98 |
| % | % | Custos directos complementares | 2 % | 120928.85 | 2418.58 |
|  |  | Custos directos |  |  | 123347.43 |
