# Floreira de betão pré-fabricado

- Propriedade do ficheiro: CYPE Ingenieros S.A.
- Formato: FIEBDC-3/2016
- Programa: Gerador de preços para construção civil. CYPE Ingenieros, S.A.
- Data: 05/11/2024
- Âmbito geográfico: Moçambique
- Moeda: MZN
- Custos indirectos: 3 %
- IVA: 17 %

## T Equipamento urbano

### TM Mobiliário urbano

#### TMJ Floreiras

**TMJ050** Ud Floreira de betão pré-fabricado.
Floreira quadrada de betão pré-fabricado, de 116x116x90 cm.
Inclui: Colocação da floreira. Eliminação e limpeza do material sobrante.
Critério de medição de projecto: Número de unidades previstas, segundo documentação gráfica de Projecto.
Critério de medição de obra: Medir-se-á o número de unidades realmente executadas segundo especificações de Projecto.

| Código | Un | Descrição | Rendimento | Preço | Importância |
|---|---|---|---|---|---|
| mt52mug240a | Ud | Floreira quadrada de betão pré-fabricado, de 116x116x90 cm. (material) | 1 | 107877.43 | 107877.430 |
| mq04cag010a | h | Camião com grua de carga máxima 6 t. (equipamento) | 1.1 | 1970.65 | 2167.715 |
| mo041 | h | Oficial de 1ª construção de obra civil. (mão de obra) | 1.226 | 134.36 | 164.725 |
| mo087 | h | Ajudante de construção de obra civil. (mão de obra) | 1.961 | 100.44 | 196.963 |
| % | % | Custos directos complementares | 2 % | 110406.833 | 2208.137 |
|  |  | Custos directos |  |  | 112614.970 |

## Recursos

**mt52mug240a** Ud Floreira quadrada de betão pré-fabricado, de 116x116x90 cm
Dados técnicos: Custo energético 808.657 MJ; Emissão de CO2 107.366 kg
Resíduos:
- embalagem: re150101 Embalagens de papel e cartão. (componente de resíduo); rendimento 1.512 kg; Código LER 15 01 01; Massa do elemento 1 kg; Volume 0.001333 m3
