# Protecção de andaime com lona

- Propriedade do ficheiro: CYPE INGENIEROS, S.A.
- Formato: FIEBDC-3/2002
- Âmbito geográfico: Moçambique
- Moeda: MZN
- Custos indirectos: 3.00 %
- IVA: 17.00 %

## 0 Trabalhos prévios

### 0X Andaimes e equipamento de elevação

#### 0XA Andaimes

**0XA140** m² Protecção de andaime com lona.
Protecção de andaime com lona de polietileno de alta densidade, com tratamento ultravioleta, cor verde (amortizável em 2 utilizações).
Inclui: Colocação da lona e suas fixações. Verificação. Desmontagem posterior.
Critério de medição de projecto: Superfície medida segundo Plano de Segurança e Saúde.

| Código | Un | Descrição | Rendimento | Preço | Importância |
|---|---|---|---|---|---|
| mt50spr050 | m² | Lona de polietileno de alta densidade, com tratamento ultravioleta, cor verde, 60% de percentagem de corta-vento, com orifícios de 20 em 20 cm em todo o perímetro. (material) | 0.500 | 59.73 | 29.87 |
| mo113 | h | Operário não qualificado construção. (mão de obra) | 0.167 | 95.68 | 15.98 |
| % | % | Custos directos complementares | 2 % | 45.85 | 0.92 |
|  |  | Custos directos |  |  | 46.77 |
