# Transporte, colocação em obra e remoção do equipamento completo para sondagem geotérmica

- Propriedade do ficheiro: CYPE INGENIEROS, S.A.
- Formato: FIEBDC-3/2002
- Âmbito geográfico: Moçambique
- Moeda: MZN
- Custos indirectos: 3.00 %
- IVA: 17.00 %

## A Acondicionamento do terreno

### AD Movimento de terras em edificação

#### ADG Escavações para geotermia

**ADG001** Ud Transporte, colocação em obra e remoção do equipamento completo para sondagem geotérmica.
Transporte, colocação em obra e remoção de equipamento completo para a perfuração, injecção e colocação de sondas geotérmicas formado por: equipamento de perfuração, compressor, bomba de água (lamas), equipamento de injecção, equipamento para movimento de material em obra, hastes, tubo recuperável, mangueiras, ferramentas de perfuração e de introdução das sondas, e restantes equipamentos auxiliares.
Critérios considerados na determinação do preço da unidade de obra: O preço inclui o deslocamento à obra do pessoal especializado.
Inclui: Transporte à obra. Montagem do equipamento. Desmontagem do equipamento. Remoção do equipamento>.
Critério de medição de projecto: Número de unidades previstas, segundo documentação gráfica de Projecto.
Critério de medição de obra: Medir-se-á o número de unidades realmente executadas segundo especificações de Projecto.

| Código | Un | Descrição | Rendimento | Preço | Importância |
|---|---|---|---|---|---|
| mq03geo010 | Ud | Transporte, colocação em obra e remoção de equipamento mecânico para a perfuração do terreno, colocação das sondas geotérmicas e posterior injecção de argamassa. (equipamento) | 1.000 | 43669.39 | 43669.39 |
| % | % | Custos directos complementares | 2 % | 43669.39 | 873.39 |
|  |  | Custos directos |  |  | 44542.78 |
