# Transporte de terras dentro da obra

- Propriedade do ficheiro: CYPE INGENIEROS, S.A.
- Formato: FIEBDC-3/2002
- Âmbito geográfico: Moçambique
- Moeda: MZN
- Custos indirectos: 3.00 %
- IVA: 17.00 %

## A Acondicionamento do terreno

### AD Movimento de terras em edificação

#### ADT Cargas e transportes dentro da obra

**ADT010** m³ Transporte de terras dentro da obra.
Transporte de terras em dumper dos produtos provenientes da escavação de qualquer tipo de terreno dentro da obra, a uma distância menor de 0,5 km.
Critérios considerados na determinação do preço da unidade de obra: O preço inclui o tempo de espera em obra durante as operações de carga, a viagem de ida, a descarga e a viagem de volta, mas não inclui a carga em obra.
Inclui: Transporte de terras dentro da obra.
Critério de medição de projecto: Volume medido sobre as secções teóricas das escavações, incrementadas cada uma delas pelo seu correspondente coeficiente de empolamento, de acordo com o tipo de terreno considerado.
Critério de medição de obra: Medir-se-á, incluindo o empolamento, o volume de terras realmente transportado segundo especificações de Projecto.

| Código | Un | Descrição | Rendimento | Preço | Importância |
|---|---|---|---|---|---|
| mq04dua020a | h | Dumper de descarga frontal de 1,5 t de carga útil. (equipamento) | 0.399 | 210.26 | 83.89 |
| % | % | Custos directos complementares | 2 % | 83.89 | 1.68 |
|  |  | Custos directos |  |  | 85.57 |
