# Vala drenante em perímetro de muro em contacto com o terreno

- Propriedade do ficheiro: CYPE INGENIEROS, S.A.
- Formato: FIEBDC-3/2002
- Âmbito geográfico: Moçambique
- Moeda: MZN
- Custos indirectos: 3.00 %
- IVA: 17.00 %

## A Acondicionamento do terreno

### AS Redes de drenagem horizontais

#### ASD Drenagens

**ASD015** m Vala drenante em perímetro de muro em contacto com o terreno.
Vala drenante em perímetro de muro em contacto com o terreno, com uma pendente mínima de 0,50%, para captação das águas que se filtram através da superfície do terreno, colocando-se no fundo um tubo ranhurado de PVC de parede dupla, a exterior corrugada e a interior lisa, cor telha RAL 8023, com ranhurado ao longo de um arco de 220° no vale do corrugado, para drenagem, rigidez anelar nominal 4 kN/m², de 200 mm de diâmetro nominal, 182,4 mm de diâmetro interior, segundo NP EN 13476-1, comprimento nominal 6 m, união por copa com junta elástica de EPDM, colocado sobre base de betão simples C20/25 (X0(P); D25; S2; Cl 1,0), de 10 cm de espessura, em forma de meia cana para colocar o tubo e formar as pendentes, com preenchimento lateral e superior até 25 cm por cima da geratriz superior do tubo com brita filtrante não seleccionada, tudo envolto num geotêxtil não tecido composto por fibras de poliéster entrelaçadas, com uma resistência à tracção longitudinal de 1,63 kN/m, uma resistência à tracção transversal de 2,08 kN/m, uma abertura de cone ao ensaio de perfuração dinâmica segundo NP EN ISO 13433 inferior a 27 mm, resistência CBR ao punçoamento 0,4 kN e uma massa superficial de 200 g/m². Inclusive lubrificante para montagem.
Critérios considerados na determinação do preço da unidade de obra: O preço não inclui a escavação nem o enchimento principal.
Inclui: Marcação do traçado da conduta com as respectivas pendentes. Execução da base de betão. Colocação do geotêxtil. Descida e colocação dos tubos no fundo da vala. Montagem, ligação e verificação do seu correcto funcionamento. Execução do enchimento envolvente. Finalização do conjunto filtrante através de dupla sobreposição do mesmo geotêxtil.
Critério de medição de projecto: Comprimento medido em projecção horizontal, segundo documentação gráfica de Projecto.
Critério de medição de obra: Medir-se-á, em projecção horizontal, o comprimento realmente executado segundo especificações de Projecto.

| Código | Un | Descrição | Rendimento | Preço | Importância |
|---|---|---|---|---|---|
| mt10hmf020Pa | m³ | Betão simples C20/25 (X0(P); D25; S2; Cl 1,0), fabricado em central, segundo NP EN 206. (material) | 0.066 | 4336.52 | 286.21 |
| mt11tdv015g | m | Tubo ranhurado de PVC de parede dupla, a exterior corrugada e a interior lisa, cor telha RAL 8023, com ranhurado ao longo de um arco de 220° no vale do corrugado, para drenagem, rigidez anelar nominal 4 kN/m², de 200 mm de diâmetro nominal, 182,4 mm de diâmetro interior, segundo NP EN 13476-1, comprimento nominal 6 m, união por copa com junta elástica de EPDM. (material) | 1.020 | 1632.64 | 1665.29 |
| mt11ade100a | kg | Lubrificante para união através de junta elástica de tubos e acessórios. (material) | 0.005 | 1976.44 | 9.88 |
| mt01ard030b | t | Brita filtrante não seleccionada. (material) | 0.418 | 752.26 | 314.44 |
| mt14gsa020ce | m² | Geotêxtil não tecido composto por fibras de poliéster entrelaçadas, com uma resistência à tracção longitudinal de 1,63 kN/m, uma resistência à tracção transversal de 2,08 kN/m, uma abertura de cone ao ensaio de perfuração dinâmica segundo NP EN ISO 13433 inferior a 27 mm, resistência CBR ao punçoamento 0,4 kN e uma massa superficial de 200 g/m², segundo EN 13252. (material) | 2.420 | 87.12 | 210.83 |
| au00auh040 |  | Vibrador de betão, eléctrico. | 1.000 | 0.00 | 0.00 |
| mo020 | h | Oficial de 1ª construção. (mão de obra) | 0.167 | 129.17 | 21.57 |
| mo112 | h | Operário especializado construção. (mão de obra) | 0.390 | 94.54 | 36.87 |
| % | % | Custos directos complementares | 2 % | 2545.09 | 50.90 |
|  |  | Custos directos |  |  | 2595.99 |
