# Ralo com sumidouro sifonado de PVC, de saída vertical de 110 mm de diâmetro, com grelha plana de PVC de 300x300 mm

- Propriedade do ficheiro: CYPE INGENIEROS, S.A.
- Formato: FIEBDC-3/2002
- Âmbito geográfico: Moçambique
- Custos indirectos: 0.03 %
- IVA: 17.00 %

## A Acondicionamento do terreno

### AS Redes de drenagem horizontais

#### ASI Drenagens em pavimentos

**ASI010** Ud Ralo com sumidouro sifonado de PVC, de saída vertical de 110 mm de diâmetro, com grelha plana de PVC de 300x300 mm.
Fornecimento e montagem de ralo com sumidouro sifonado de PVC, de saída vertical de 110 mm de diâmetro, com grelha plana de PVC de 300x300 mm, para recolha de águas pluviais ou de locais húmidos. Inclusive p/p de acessórios de montagem, peças especiais, material auxiliar e elementos de fixação. Totalmente montado, ligado à rede geral de drenagem e testado.
Inclui: Marcação. Colocação e fixação do ralo. União do tubo de drenagem com o tubo de queda ou caixa existentes.
Critério de medição de projecto: Número de unidades previstas, segundo documentação gráfica de Projecto.
Critério de medição de obra: Medir-se-á o número de unidades realmente executadas segundo especificações de Projecto.

| Código | Un | Descrição | Rendimento | Preço | Importância |
|---|---|---|---|---|---|
| mt11cal010l | Ud | Ralo com sumidouro sifonado de PVC, de saída vertical de 110 mm de diâmetro, com grelha plana de PVC de 300x300 mm. (material) | 1.000 | 78.13 | 78.13 |
| mt11var020 | Ud | Material auxiliar para saneamento. (material) | 1.000 | 1.07 | 1.07 |
| mo007 | h | Oficial de 1ª canalizador. (mão de obra) | 0.370 | 2.32 | 0.86 |
| % | % | Custos directos complementares | 2 % | 80.06 | 1.60 |
|  |  | Custos directos |  |  | 81.66 |
