# Paralisação do equipamento completo para execução de paredes moldadas

- Propriedade do ficheiro: CYPE INGENIEROS, S.A.
- Formato: FIEBDC-3/2002
- Âmbito geográfico: Moçambique
- Moeda: MZN
- Custos indirectos: 3.00 %
- IVA: 17.00 %

## C Fundações

### CC Contenções

#### CCP Paredes moldadas

**CCP035** h Paralisação do equipamento completo para execução de paredes moldadas.
Paralisação do equipamento completo para execução de paredes moldadas, por causas alheias à empresa construtora da parede moldada, tais como falta de instruções, falta de prestações previstas, ou falhas de recepção nos materiais.
Critério de medição de projecto: Tempo estimado.
Critério de medição de obra: Amortização em forma de aluguer por horas, segundo as condições definidas no contrato subscrito com a empresa fornecedora.

| Código | Un | Descrição | Rendimento | Preço | Importância |
|---|---|---|---|---|---|
| mq03pae100 | h | Paralisação do equipamento completo na execução de paredes moldadas, por causas alheias à empresa fornecedora. (equipamento) | 1.000 | 9433.38 | 9433.38 |
| % | % | Custos directos complementares | 2 % | 9433.38 | 188.67 |
|  |  | Custos directos |  |  | 9622.05 |
