# Transporte, colocação em obra e remoção de fresadora

- Propriedade do ficheiro: CYPE INGENIEROS, S.A.
- Formato: FIEBDC-3/2002
- Âmbito geográfico: Moçambique
- Moeda: MZN
- Custos indirectos: 3.00 %
- IVA: 17.00 %

## C Fundações

### CC Contenções

#### CCP Paredes moldadas

**CCP070** Ud Transporte, colocação em obra e remoção de fresadora.
Transporte, colocação em obra através de autogrua e remoção de fresadora, para a regularização dos paramentos verticais do tardoz da parede moldada, e para a execução do rebaixe nos encontros com lajes de cave e ensoleiramento geral.
Critérios considerados na determinação do preço da unidade de obra: O preço inclui o deslocamento à obra do pessoal especializado.
Inclui: Transporte à obra. Montagem do equipamento. Desmontagem do equipamento. Remoção do equipamento>.
Critério de medição de projecto: Número de unidades previstas, segundo documentação gráfica de Projecto.
Critério de medição de obra: Medir-se-á o número de unidades realmente executadas segundo especificações de Projecto.

| Código | Un | Descrição | Rendimento | Preço | Importância |
|---|---|---|---|---|---|
| mq03fre011 | Ud | Transporte, colocação em obra e remoção de equipamento de fresagem para parede moldada. (equipamento) | 1.000 | 47660.03 | 47660.03 |
| mq07gte010d | h | Autogrua de braço telescópico com uma capacidade de elevação de 40 t e 35 m de altura máxima de trabalho. (equipamento) | 2.000 | 3163.99 | 6327.98 |
| % | % | Custos directos complementares | 2 % | 53988.01 | 1079.76 |
|  |  | Custos directos |  |  | 55067.77 |
