# Estaca de deslocamento com ponteira

- Propriedade do ficheiro: CYPE INGENIEROS, S.A.
- Formato: FIEBDC-3/2002
- Âmbito geográfico: Moçambique
- Moeda: MZN
- Custos indirectos: 3.00 %
- IVA: 17.00 %

## C Fundações

### CP Profundas

#### CPI Estacas moldadas "in situ"

**CPI020** m Estaca de deslocamento com ponteira.
Estaca de fundação de betão armado de 35 cm de diâmetro, para grupo de estacas, até 15 m de profundidade. Executada por deslocamento de terras, em terreno brando, através de sistema mecânico de cravação de tubo moldador recuperável, provido no seu extremo inferior de uma ponteira metálica e posterior betonagem contínua em seco da estaca. Realizada com betão C25/30 (XC1(P); D12; S4; Cl 0,4) fabricado em central, e betonagem desde camião através de tubo Tremie, e aço A400 NR, com uma quantidade aproximada de 5,65 kg/m. Inclusive arame de atar e separadores.
Critérios considerados na determinação do preço da unidade de obra: O preço inclui o transporte, a instalação, a montagem e a desmontagem do equipamento mecânico, a elaboração da armadura (corte, dobragem e moldagem de elementos) no estaleiro da obra e a montagem no lugar definitivo da sua colocação em obra.
Inclui: Marcação da disposição e traçado dos eixos dos grupos de pilares. Cravação do tubo com ponteira no extremo. Colocação da armadura. Colocação em obra do betão. Extracção do tubo moldador simultaneamente com a compactação do betão. Limpeza e remoção de sobrantes.
Critério de medição de projecto: Comprimento medido segundo documentação gráfica de Projecto, desde a ponta até à face inferior do maciço de encabeçamento, incrementado em um metro pela formação do bolbo.
Critério de medição de obra: Medir-se-á o comprimento, verificado no terreno antes de betonar, da estaca realmente executada segundo especificações de Projecto, desde a ponta até à face inferior do maciço de encabeçamento, sem incluir o excesso de betão consumido sobre o volume teórico correspondente ao diâmetro nominal da estaca.

| Código | Un | Descrição | Rendimento | Preço | Importância |
|---|---|---|---|---|---|
| mt07aco020k | Ud | Separador homologado para estacas. (material) | 3.000 | 5.11 | 15.33 |
| mt07aco040e | kg | Aço em varões nervurados, A400 NR, fornecido em obra em varões sem elaborar, de vários diâmetros. (material) | 5.933 | 66.84 | 396.56 |
| mt08var050 | kg | Arame galvanizado para atar, de 1,30 mm de diâmetro. (material) | 0.040 | 68.61 | 2.74 |
| mt10haf020ngnge | m³ | Betão C25/30 (XC1(P); D12; S4; Cl 0,4), fabricado em central, segundo NP EN 206. (material) | 0.110 | 5041.15 | 554.53 |
| mq03pii102a | h | Equipamento completo para perfuração de estaca de deslocamento com ponteira. (equipamento) | 0.127 | 8939.84 | 1135.36 |
| au00auh020 |  | Calha para descarga do betão. | 1.000 | 0.00 | 0.00 |
| au00auh050 |  | Tubo Tremie. | 1.000 | 0.00 | 0.00 |
| mo043 | h | Oficial de 1ª armador de ferro. (mão de obra) | 0.044 | 139.83 | 6.15 |
| mo090 | h | Ajudante de armador de ferro. (mão de obra) | 0.063 | 104.45 | 6.58 |
| mo045 | h | Oficial de 1ª estruturista, em trabalhos de betonagem. (mão de obra) | 0.126 | 139.83 | 17.62 |
| mo092 | h | Ajudante de estruturista, em trabalhos de betonagem. (mão de obra) | 0.170 | 104.45 | 17.76 |
| % | % | Custos directos complementares | 2 % | 2152.63 | 43.05 |
|  |  | Custos directos |  |  | 2195.68 |
