# Estaca pré-fabricada de betão armado

- Propriedade do ficheiro: CYPE INGENIEROS, S.A.
- Formato: FIEBDC-3/2002
- Âmbito geográfico: Moçambique
- Moeda: MZN
- Custos indirectos: 3.00 %
- IVA: 17.00 %

## C Fundações

### CP Profundas

#### CPP Estacas cravadas (pré-fabricadas)

**CPP010** m Estaca pré-fabricada de betão armado.
Estaca pré-fabricada de betão armado, diâmetro equivalente 22,5 cm, de 12 m de comprimento máximo e 50 t de capacidade de carga, para formação de grupo de estacas CPP-2, com ponteira normal. Cravação por pancada na cabeça da estaca, com bate-estacas, em terreno de areias.
Inclui: Marcação da disposição e traçado dos eixos dos grupos de pilares. Levantamento das estacas. Cravação das estacas por pancadas de bate-estacas, com prévia colocação de material elástico e protecção de aço no extremo superior destas. Pancadas até conseguir a rejeição pré-fixada.
Critério de medição de projecto: Comprimento medido segundo documentação gráfica de Projecto, desde a ponta até à face inferior do maciço de encabeçamento, considerando um incremento de 10% para previsão das oscilações reais que podem aparecer ao realizar a estacaria.
Critério de medição de obra: Medir-se-á o comprimento da estaca realmente executada segundo especificações de Projecto, desde a ponta até à face inferior do maciço de encabeçamento.

| Código | Un | Descrição | Rendimento | Preço | Importância |
|---|---|---|---|---|---|
| mt07pph020a | m | Estaca pré-fabricada de betão armado, diâmetro equivalente 22,5 cm, de 12 m de comprimento máximo e 50 t de capacidade de carga, com ponteira normal no extremo, segundo EN 12794. (material) | 1.000 | 2549.62 | 2549.62 |
| mq03pip050a | h | Bate-estacas hidráulico, de 5 t, para cravação de estacas pré-fabricadas. (equipamento) | 0.050 | 2788.31 | 139.42 |
| mo089 | h | Ajudante de estruturista. (mão de obra) | 0.111 | 104.45 | 11.59 |
| % | % | Custos directos complementares | 2 % | 2700.63 | 54.01 |
|  |  | Custos directos |  |  | 2754.64 |
