# Demolição de pano principal de fachada ventilada, de alvenaria revestida

- Propriedade do ficheiro: CYPE INGENIEROS, S.A.
- Formato: FIEBDC-3/2002
- Âmbito geográfico: Moçambique
- Moeda: MZN
- Custos indirectos: 3.00 %
- IVA: 17.00 %

## D Demolições

### DF Fachadas

#### DFA Ventiladas

**DFA020** m² Demolição de pano principal de fachada ventilada, de alvenaria revestida.
Demolição de pano principal de fachada ventilada, de alvenaria revestida, formada por tijolo furado simples de 3 cm de espessura, com meios manuais, sem afectar os elementos construtivos contíguos, e carga manual para camião ou contentor.
Inclui: Demolição da alvenaria e dos seus revestimentos. Fragmentação do entulho em peças manejáveis. Remoção e acumulação de entulho. Limpeza dos restos da obra. Carga manual de entulho para camião ou contentor.
Critério de medição de projecto: Superfície medida segundo documentação gráfica de Projecto.
Critério de medição de obra: Medir-se-á a superfície realmente demolida segundo especificações de Projecto.

| Código | Un | Descrição | Rendimento | Preço | Importância |
|---|---|---|---|---|---|
| mo113 | h | Operário não qualificado construção. (mão de obra) | 0.262 | 96.77 | 25.35 |
| % | % | Custos directos complementares | 2 % | 25.35 | 0.51 |
|  |  | Custos directos |  |  | 25.86 |
