# Estrutura metálica leve autoportante de cobertura inclinada

- Propriedade do ficheiro: CYPE INGENIEROS, S.A.
- Formato: FIEBDC-3/2002
- Âmbito geográfico: Moçambique
- Moeda: MZN
- Custos indirectos: 3.00 %
- IVA: 17.00 %

## E Estruturas

### EA Metálicas

#### EAT Estruturas para coberturas

**EAT020** m² Estrutura metálica leve autoportante de cobertura inclinada.
Estrutura metálica leve autoportante de cobertura inclinada, sobre compartimento não habitável formada por aço NP EN 10162 S235JRC, em perfis enformados a frio das séries L, U, C ou Z, acabamento galvanizado, com uma quantidade de aço de 5 kg/m².
Critérios considerados na determinação do preço da unidade de obra: O preço inclui os parafusos, os cortes, os desperdícios, as peças especiais, os casquilhos e os elementos auxiliares de montagem.
Inclui: Marcação dos eixos. Levantamento e colocação dos extremos da estrutura através de grua. Aprumo. Resolução das uniões. Ajuste das peças e uniões entre os diferentes componentes da estrutura.
Critério de medição de projecto: Superfície medida pela sua parte interior na sua verdadeira magnitude, segundo documentação gráfica de Projecto.
Critério de medição de obra: Medir-se-á, em verdadeira magnitude, pelo tardoz, a superfície realmente executada segundo especificações de Projecto.

| Código | Un | Descrição | Rendimento | Preço | Importância |
|---|---|---|---|---|---|
| mt07ali005a | kg | Aço NP EN 10162 S235JRC, em perfis enformados a frio das séries L, U, C ou Z, acabamento galvanizado, inclusive acessórios, parafusos e elementos de ancoragem. (material) | 5.000 | 228.64 | 1143.20 |
| op00cor020 |  | Cortadora manual de metal, de disco. | 1.000 | 0.00 | 0.00 |
| mo047 | h | Oficial de 1ª montador de estruturas metálicas. (mão de obra) | 0.334 | 138.26 | 46.18 |
| mo094 | h | Ajudante de montador de estruturas metálicas. (mão de obra) | 0.334 | 103.28 | 34.50 |
| % | % | Custos directos complementares | 2 % | 1223.88 | 24.48 |
|  |  | Custos directos |  |  | 1248.36 |
