# Muro de pedra de cantaria realizado com pedras trabalhadas de pedra de calcário com acabamento serrado na face à vista

- Propriedade do ficheiro: CYPE INGENIEROS, S.A.
- Formato: FIEBDC-3/2002
- Âmbito geográfico: Moçambique
- Custos indirectos: 3.00 %
- Despesas gerais: 13.00 %
- Lucro: 6.00 %
- IVA: 16.00 %

## E Estruturas

### EC Cantarias

#### ECM Muros

**ECM020** m³ Muro de pedra de cantaria realizado com pedras trabalhadas de pedra de calcário com acabamento serrado na face à vista.
Inclui: Marcação da disposição dos muros a realizar. Colocação e aprumo de prumos de referência. Colocação de fios entre prumos. Limpeza e humidificação do leito da primeira fiada. Aplicação de argamassa e colocação de cunhas. Colocação de pedras trabalhadas. Cálculo a olho com régua e ajuste com nível e fio de prumo, rectificando a sua posição com pancada. Enchimento de juntas verticais. Limpeza do paramento.

| Código | Un | Descrição | Rendimento | Preço | Importância |
|---|---|---|---|---|---|
| mt09mor010c | m³ | Argamassa de cimento CEM II/B-L 32,5 N tipo M-5, confeccionada em obra com 230 kg/m³ de cimento e uma proporção em volume 1/6. (material) | 0.200 | 118.04 | 23.61 |
| mt08cem010b | kg | Cimento Portland CEM I 32,5 R, em sacos, segundo NP EN 197-1. (material) | 1.100 | 0.11 | 0.12 |
| mt06pil010b | m³ | Pedra de calcário para alvenaria de cantaria, realizada com blocos: pedras trabalhadas em forma de paralelepípedo e dimensões máximas aproximadas de 40x22x18 cm. (material) | 1.050 | 494.71 | 519.45 |
| mo020 | h | Oficial de 1ª colocador de pedra natural. (mão de obra) | 6.569 | 1.85 | 12.15 |
| mo055 | h | Ajudante de colocador de pedra natural. (mão de obra) | 6.569 | 1.22 | 8.01 |
| % | % | Custos directos complementares | 2 % | 563.34 | 11.27 |
|  |  | Custos directos |  |  | 574.61 |
