# Muro de pedra de cantaria realizado com pedras de cantaria de pedra de calcário com acabamento amaciado na face à vista

- Propriedade do ficheiro: CYPE INGENIEROS, S.A.
- Formato: FIEBDC-3/2002
- Âmbito geográfico: Moçambique
- Custos indirectos: 3.00 %
- IVA: 17.00 %

## E Estruturas

### EC Cantarias

#### ECM Muros

**ECM020** m³ Muro de pedra de cantaria realizado com pedras de cantaria de pedra de calcário com acabamento amaciado na face à vista.
Execução de muro de carga realizado com pedras de cantaria de calcário com acabamento amaciado na face à vista, com ambas faces trabalhadas em oficina, assentes umas sobre as outras com argamassa de cimento M-5, em muros até 50 cm de espessura. Inclusive preparação, nivelamento e aprumo de pedras, formação de padieiras, ombreiras, remates inferiores e encontros, assentamento e enchimento de juntas.
Inclui: Marcação da disposição dos muros a realizar. Colocação e aprumo de prumos de referência. Colocação de fios entre prumos. Limpeza e humidificação do leito da primeira fiada. Aplicação de argamassa e colocação de cunhas. Colocação de pedras de cantaria. Cálculo a olho com régua e ajuste com nível e fio de prumo, rectificando a sua posição com pancada. Enchimento de juntas verticais. Limpeza do paramento.
Critério de medição de projecto: Volume medido segundo documentação gráfica de Projecto, descontando as aberturas de superfície maior de 3 m².
Critério de medição de obra: Medir-se-á o volume realmente executado segundo especificações de Projecto, descontando as aberturas de superfície maior de 3 m².

| Código | Un | Descrição | Rendimento | Preço | Importância |
|---|---|---|---|---|---|
| mt09mor010c | m³ | Argamassa de cimento CEM II/B-L 32,5 N tipo M-5, confeccionada em obra com 230 kg/m³ de cimento e uma proporção em volume 1/6. (material) | 0.150 | 118.22 | 17.73 |
| mt08cem010b | kg | Cimento Portland CEM I 32,5 R, em sacos, segundo NP EN 197-1. (material) | 1.000 | 0.11 | 0.11 |
| mt06pil020b | m³ | Pedra de calcário para alvenaria de cantaria, realizada com blocos: pedras trabalhadas em forma de paralelepípedo e dimensões mínimas aproximadas de 40x22x18 cm. (material) | 1.050 | 532.68 | 559.31 |
| mq04cab010a | h | Camião basculante de 8 t de carga, de 132 CV. (equipamento) | 0.806 | 21.80 | 17.57 |
| mo021 | h | Oficial de 1ª colocador de pedra natural. (mão de obra) | 9.616 | 2.24 | 21.54 |
| mo058 | h | Ajudante de colocador de pedra natural. (mão de obra) | 9.616 | 1.47 | 14.14 |
| % | % | Custos directos complementares | 2 % | 630.40 | 12.61 |
|  |  | Custos directos |  |  | 643.01 |
