# Sistema estrutural "Goujon-CRET" para transmissão de esforços transversos em juntas de dilatação

- Propriedade do ficheiro: CYPE INGENIEROS, S.A.
- Formato: FIEBDC-3/2002
- Âmbito geográfico: Moçambique
- Moeda: MZN
- Custos indirectos: 3.00 %
- IVA: 17.00 %

## E Estruturas

### EH Betão armado

#### EHJ Moldes, cavilhas e complementos

**EHJ010** Ud Sistema estrutural "Goujon-CRET" para transmissão de esforços transversos em juntas de dilatação.
Cavilha para transmissão de esforços transversos entre elementos estruturais de betão armado, que permite movimento unidireccional nas juntas de dilatação, com o sistema CRET "EDING APS", constituída por cavilha Goujon CRET-10, "EDING APS", de 20 mm de diâmetro, de aço inoxidável, classe 1.4401 segundo EN 10088-1 e classe II de resistência à corrosão segundo SIA 179, dúctil, trabalho a frio, com limite elástico 620 N/mm², com uma resistência à rotura minorada de 28,77 kN, calculada de acordo com os critérios expostos em EOTA TR 065; e bainha de deslizamento unidireccional de aço inoxidável, de 20 mm de diâmetro interior, CRET-J "EDING APS", fixada à cofragem.
Inclui: Implantação e fixação da bainha à cofragem. Introdução da cavilha na bainha.
Critério de medição de projecto: Número de unidades previstas, segundo documentação gráfica de Projecto.
Critério de medição de obra: Medir-se-á o número de unidades realmente executadas segundo especificações de Projecto.

| Código | Un | Descrição | Rendimento | Preço | Importância |
|---|---|---|---|---|---|
| mt07aap020a | Ud | Cavilha Goujon CRET-10, "EDING APS", de 20 mm de diâmetro, de aço inoxidável, classe 1.4401 segundo EN 10088-1 e classe II de resistência à corrosão segundo SIA 179, dúctil, trabalho a frio, com limite elástico 620 N/mm², que cumpre as normas EN ISO 3651-1 e EN ISO 6892-1. (material) | 1.000 | 1145.90 | 1145.90 |
| mt07aap030a | Ud | Bainha de deslizamento unidireccional, CRET-J "EDING APS", de 20 mm de diâmetro interior, de aço inoxidável, classe 1.4301 segundo EN 10088-1, que cumpre as normas EN ISO 3651-1 e EN ISO 6892-1. (material) | 1.000 | 508.02 | 508.02 |
| mo042 | h | Oficial de 1ª estruturista. (mão de obra) | 0.111 | 126.96 | 14.09 |
| mo089 | h | Ajudante de estruturista. (mão de obra) | 0.111 | 94.90 | 10.53 |
| % | % | Custos directos complementares | 2 % | 1678.54 | 33.57 |
|  |  | Custos directos |  |  | 1712.11 |
