# Estrutura de betão armado

- Propriedade do ficheiro: CYPE INGENIEROS, S.A.
- Formato: FIEBDC-3/2002
- Âmbito geográfico: Moçambique
- Custos indirectos: 0.03 %
- IVA: 17.00 %

## E Estruturas

### EH Betão armado

#### EHR Lajes fungiformes

**EHR021** m² Estrutura de betão armado, realizada com betão C25/30 (XC1(P); D12; S3; Cl 0,4) preparado em obra, e betonagem com meios manuais, volume total de betão 0,22 m³/m², considerando um 30% de superfície maciça, e aço A400 NR, com uma quantidade total de 15 kg/m²; formada por: laje fungiforme, horizontal, sobre sistema de cofragem contínuo de madeira; nervuras "in situ" de 8 cm, entre-eixo 68 cm; molde de EPS moldado, de 60x60x16,5 cm, modelo C165, do sistema Basenet "DALIFORMA", para aligeiramento de laje fungiforme de 20+5 cm de altura e 3,5 cm de recobrimento inferior de betão; malha electrossoldada AR42 de aço A500 EL, em camada de compressão. Sem incluir repercussão de pilares.
Execução de estrutura de betão armado, realizada com betão C25/30 (XC1(P); D12; S3; Cl 0,4) preparado em obra, e betonagem com meios manuais, com um volume total de betão 0,22 m³/m², considerando um 30% de superfície maciça, e aço A400 NR em zona de maciços de pilares, vigas, nervuras, vigas de bordadura e pilares com uma quantidade de 15 kg/m²; composta dos seguintes elementos: LAJE FUNGIFORME: horizontal; nervuras de betão "in situ" de 8 cm, entre-eixo 68 cm; molde de EPS moldado, de 60x60x16,5 cm, modelo C165, do sistema Basenet "DALIFORMA", para aligeiramento de laje fungiforme de 20+5 cm de altura e 3,5 cm de recobrimento inferior de betão; camada de compressão de 5 cm de espessura, com armadura de distribuição formada por malha electrossoldada AR42 100x300 mm de aço A500 EL; incluindo p/p de maciço de capitéis, reforço de aberturas e vigas de bordadura, montagem e desmontagem do sistema de cofragem contínuo com prumos, travessas metálicas e superfície cofrante de madeira tratada reforçada com varões e perfis. Sem incluir repercussão de pilares.
Inclui: Implantação do sistema de cofragem. Montagem da cofragem. Marcação da geometria da planta sobre a cofragem. Colocação de uma primeira fila de moldes sobre a cofragem. Introdução dos distanciadores de armaduras nos encaixes do molde previstos para o efeito, à distância exacta que se queira fixar a largura da nervura. Fixação dos distanciadores através de pregos de poliamida. Introdução dos separadores de armaduras nas aberturas dos distanciadores. Fixação dos blocos de aligeiramento de EPS sobre o molde. Execução das sucessivas filas. Colocação das armaduras com separadores homologados. Betonagem e compactação do betão. Nivelamento da camada de compressão. Cura do betão. Desmontagem do sistema de cofragem. Reparação de defeitos superficiais.
Critério de medição de projecto: Superfície medida em verdadeira magnitude desde as faces exteriores das vigas de bordadura do perímetro, segundo documentação gráfica de Projecto, descontando as aberturas de superfície maior de 6 m².
Critério de medição de obra: Medir-se-á, em verdadeira magnitude, desde as faces exteriores das vigas perimetrais, a superfície realmente executada segundo especificações de Projecto, descontando as aberturas de superfície maior de 6 m². Consideram-se incluídos todos os elementos integrantes da estrutura assinalados nos desenhos e pormenores do Projecto.

| Código | Un | Descrição | Rendimento | Preço | Importância |
|---|---|---|---|---|---|
| mt08efr010a | m² | Sistema de cofragem contínuo para laje fungiforme aligeirada de betão armado, com molde perdido, até 3 m de altura livre de piso, composta de: prumos, travessas metálicas e superfície cofrante de madeira tratada reforçada com varões e perfis. (material) | 1.100 | 18.57 | 20.43 |
| mt07cpd010a | Ud | Molde de EPS moldado, de 60x60x16,5 cm, modelo C165, do sistema Basenet "DALIFORMA", para aligeiramento de laje fungiforme de 20+5 cm de altura e 3,5 cm de recobrimento inferior de betão. (material) | 1.510 | 4.36 | 6.58 |
| mt07cpd020a | Ud | Repercussão, por m², de peças especiais de polipropileno reciclado (moldes, distanciadores, separadores de armaduras e pregos de poliamida), necessárias para a montagem do sistema Basenet "DALIFORMA", de aligeiramento de laje fungiforme de 3,5 cm de recobrimento inferior. (material) | 1.000 | 5.13 | 5.13 |
| mt07aco040b | kg | Aço em varões nervurados, A400 NR, elaborado em oficina e colocado em obra, diâmetros vários. (material) | 15.000 | 0.85 | 12.75 |
| mt07ame020ddc | m² | Malha electrossoldada AR42 100x300 mm, com arames longitudinais de 4,2 mm de diâmetro e arames transversais de 4,2 mm de diâmetro, aço A500 EL. (material) | 1.100 | 1.87 | 2.06 |
| mt08aaa010a | m³ | Água. (material) | 0.051 | 1.21 | 0.06 |
| mt01arg000 | t | Areia crivada para betões preparados em obra. (material) | 0.155 | 7.18 | 1.11 |
| mt01arg001b | t | Inerte grosso homogeneizado, de tamanho máximo 12 mm, para betões preparados em obra. (material) | 0.185 | 14.41 | 2.67 |
| mt08cem001 | kg | Cimento resistente a sulfatos, em sacos, para betão preparado em obra. (material) | 67.980 | 0.15 | 10.20 |
| op00ciz020 |  | Guilhotina para aço em varões nervurados. | 1.000 | 0.00 | 0.00 |
| op00ata010 |  | Máquina de amarrar ferro. | 1.000 | 0.00 | 0.00 |
| op00sie020 |  | Serra de disco fixo, para mesa de trabalho. | 1.000 | 0.00 | 0.00 |
| au00auh040 |  | Vibrador de betão, eléctrico. | 1.000 | 0.00 | 0.00 |
| mo041 | h | Oficial de 1ª estruturista. (mão de obra) | 0.347 | 2.14 | 0.74 |
| mo085 | h | Ajudante de estruturista. (mão de obra) | 0.347 | 1.41 | 0.49 |
| mo106 | h | Operário não qualificado construção. (mão de obra) | 0.252 | 1.28 | 0.32 |
| mo105 | h | Operário especializado construção. (mão de obra) | 0.264 | 1.31 | 0.35 |
| % | % | Custos directos complementares | 2 % | 62.89 | 1.26 |
|  |  | Custos directos |  |  | 64.15 |
