# Viga de betão aparente

- Propriedade do ficheiro: CYPE INGENIEROS, S.A.
- Formato: FIEBDC-3/2002
- Âmbito geográfico: Moçambique
- Custos indirectos: 3.00 %
- IVA: 17.00 %

## E Estruturas

### EH Betão armado

#### EHV Vigas

**EHV015** m³ Viga de betão aparente, realizada com betão HA-30/AC/10/IIa, Izyvision "FYM ITALCEMENTI GROUP", fabricado em central, e betonagem com bomba, e aço A400 NR, quantidade 150 kg/m³; montagem e desmontagem do sistema de cofragem de madeira (betão aparente), em piso de até 3 m de altura livre.
Execução de viga de betão aparente, realizada com betão HA-30/AC/10/IIa, Izyvision "FYM ITALCEMENTI GROUP", fabricado em central, e betonagem com bomba, e aço A400 NR, com uma quantidade aproximada de 150 kg/m³, localizada em piso de até 3 m de altura livre. Montagem e desmontagem do sistema de cofragem contínua com prumos, travessas metálicas e superfície cofrante de madeira tratada reforçada com varões e perfis, para deixar um acabamento aparente do betão.
Inclui: Marcação. Montagem do sistema de cofragem. Colocação das armaduras com separadores homologados. Betonagem. Cura do betão. Desmontagem do sistema de cofragem. Reparação de defeitos superficiais.
Critério de medição de projecto: Volume medido segundo documentação gráfica de Projecto.
Critério de medição de obra: Medir-se-á o volume realmente executado segundo especificações de Projecto.

| Código | Un | Descrição | Rendimento | Preço | Importância |
|---|---|---|---|---|---|
| mt08eva030 | m² | Estrutura suporte de cofragem recuperável para a execução de elementos de betão, composta de: porta-travessas metálicas e travessas metálicas. (material) | 0.042 | 11.63 | 0.49 |
| mt08eva040 | m² | Superfície cofrante de madeira composta por painéis de 27 mm de espessura de madeira de pinho com tratamento descofrante por ambas as faces, reforçados com dois varões de aço roscado na parte central e com perfis metálicos nos extremos. (material) | 2.292 | 1.55 | 3.55 |
| mt50spa050k | m³ | Pranchão de madeira de pinho, dimensões 20x7,2 cm. (material) | 0.001 | 436.25 | 0.44 |
| mt50spa101 | kg | Pregos de aço. (material) | 1.375 | 1.64 | 2.26 |
| mt08des010 | l | Descofrante biodegradável composto de resinas vegetais, para betões com acabamento aparente. (material) | 0.275 | 7.59 | 2.09 |
| mt50spa081a | Ud | Escora metálica telescópica, até 3 m de altura. (material) | 0.278 | 19.12 | 5.32 |
| mt07aco020c | Ud | Separador homologado para vigas. (material) | 4.000 | 0.08 | 0.32 |
| mt07aco040b | kg | Aço em varões nervurados, A400 NR, elaborado em oficina e colocado em obra, diâmetros vários. (material) | 150.000 | 0.89 | 133.50 |
| mt08var050 | kg | Arame galvanizado para atar, de 1,30 mm de diâmetro. (material) | 0.010 | 1.13 | 0.01 |
| mt10hai100gja | m³ | Betão HA-30/AC/10/IIa, Izyvision "FYM ITALCEMENTI GROUP", fabricado em central. (material) | 1.050 | 143.65 | 150.83 |
| mt08cur010 | l | Agente filmógeno para cura de betões com acabamento aparente. (material) | 0.150 | 3.05 | 0.46 |
| mq06bhe010 | h | Camião bomba estacionado na obra, para bombagem de betão. Inclusive p/p de deslocamento. (equipamento) | 0.040 | 119.96 | 4.80 |
| op00ciz020 |  | Guilhotina para aço em varões nervurados. | 1.000 | 0.00 | 0.00 |
| op00ata010 |  | Máquina de amarrar ferro. | 1.000 | 0.00 | 0.00 |
| op00sie020 |  | Serra de disco fixo, para mesa de trabalho. | 1.000 | 0.00 | 0.00 |
| op00pul010 |  | Pulverizador de mochila. | 1.000 | 0.00 | 0.00 |
| au00auh040 |  | Vibrador de betão, eléctrico. | 1.000 | 0.00 | 0.00 |
| mo044 | h | Oficial de 1ª estruturista, em trabalhos de betonagem. (mão de obra) | 0.087 | 2.35 | 0.20 |
| mo090 | h | Ajudante de estruturista, em trabalhos de betonagem. (mão de obra) | 0.406 | 1.55 | 0.63 |
| mo043 | h | Oficial de 1ª cofrador. (mão de obra) | 6.912 | 2.35 | 16.24 |
| mo089 | h | Ajudante de cofrador. (mão de obra) | 6.912 | 1.55 | 10.71 |
| mo042 | h | Oficial de 1ª armador de ferro. (mão de obra) | 0.957 | 2.35 | 2.25 |
| mo088 | h | Ajudante de armador de ferro. (mão de obra) | 1.131 | 1.55 | 1.75 |
| % | % | Custos directos complementares | 2 % | 335.85 | 6.72 |
|  |  | Custos directos |  |  | 342.57 |
