# Barrote de madeira serrada de pinho silvestre (Pinus sylvestris)

- Propriedade do ficheiro: CYPE INGENIEROS, S.A.
- Formato: FIEBDC-3/2002
- Âmbito geográfico: Moçambique
- Moeda: MZN
- Custos indirectos: 3.00 %
- IVA: 17.00 %

## E Estruturas

### EM Madeira

#### EMC Estruturas para coberturas

**EMC040** m Barrote de madeira serrada de pinho silvestre (Pinus sylvestris), de 3,5x3,5 cm de secção e até 5 m de comprimento; classe resistente C27, protecção da madeira com classe de penetração NP2, trabalhado em oficina.
Fornecimento e colocação de barrote de madeira serrada de pinho silvestre (Pinus sylvestris), acabamento polido, de 3,5x3,5 cm de secção e até 5 m de comprimento, para aplicações estruturais; classe resistente C27 segundo EN 338 e EN 1912, protecção contra agentes bióticos que corresponde com a classe de penetração NP2 (3 mm nas faces laterais do alburno) segundo EN 351-1. Incluindo cravos de aço galvanizado, cortes, entalhamentos para a sua correcta ensamblagem, nivelação e colocação dos elementos de ligação e reforço. Trabalhado em oficina e colocado em obra.
Inclui: Implantação dos barrotes sobre as madres. Disposição dos barrotes sobre as madres. Colocação e nivelamento. Fixação às madres.
Critério de medição de projecto: Comprimento medido entre eixos em projecção horizontal, segundo documentação gráfica de Projecto, incluindo as entregas.
Critério de medição de obra: Medir-se-á, em projecção horizontal, a eixos, o comprimento realmente executado segundo especificações de Projecto, incluindo as entregas.

| Código | Un | Descrição | Rendimento | Preço | Importância |
|---|---|---|---|---|---|
| mt07mee025cg | m | Barrote de madeira serrada de pinho silvestre (Pinus sylvestris), acabamento polido, de 3,5x3,5 cm de secção e até 5 m de comprimento, para aplicações estruturais; classe resistente C27 segundo EN 338 e EN 1912, protecção contra agentes bióticos que corresponde com a classe de penetração NP2 (3 mm nas faces laterais do alburno) segundo EN 351-1, trabalhado em oficina. (material) | 1.000 | 56.08 | 56.08 |
| op00cla010 |  | Pregadora pneumática. | 1.000 | 0.00 | 0.00 |
| op00cep010 |  | Plainas. | 1.000 | 0.00 | 0.00 |
| mo048 | h | Oficial de 1ª montador de estruturas de madeira. (mão de obra) | 0.009 | 101.65 | 0.91 |
| mo095 | h | Ajudante de montador de estruturas de madeira. (mão de obra) | 0.004 | 74.92 | 0.30 |
| % | % | Custos directos complementares | 2 % | 57.29 | 1.15 |
|  |  | Custos directos |  |  | 58.44 |
