# Pilar de madeira serrada de pinho insigne (Pinus radiata)

- Propriedade do ficheiro: CYPE INGENIEROS, S.A.
- Formato: FIEBDC-3/2002
- Âmbito geográfico: Moçambique
- Moeda: MZN
- Custos indirectos: 3.00 %
- IVA: 17.00 %

## E Estruturas

### EM Madeira

#### EMS Pilares

**EMS010** m³ Pilar de madeira serrada de pinho insigne (Pinus radiata), de 14x14 a 20x20 cm de secção e até 4 m de comprimento, classe resistente C16, protecção da madeira com classe de penetração NP5 e NP6, trabalhada em oficina.
Pilar de madeira serrada de pinho insigne (Pinus radiata), acabamento polido, de 14x14 a 20x20 cm de secção e até 4 m de comprimento, para aplicações estruturais, classe resistente C16 segundo EN 338 e EN 1912 e protecção contra agentes bióticos que corresponde com a classe de penetração NP5 e NP6 (em todo o alburno e até 6 mm no durame exposto) segundo EN 351-1. Inclusive cortes, entalhamentos para a sua correcta ensamblagem, nivelação e colocação dos elementos de ligação e reforço. Trabalhado em oficina e colocado em obra.
Inclui: Implantação e marcação de eixos, nos pontos de apoio dos pilares. Colocação e fixação provisória do pilar. Aprumo e nivelamento. Execução das uniões. Verificação final do aprume e dos níveis.
Critério de medição de projecto: Volume medido segundo documentação gráfica de Projecto, apoiando-se nas maiores dimensões transversais para as peças que não tenham esquadrias rectangulares ou quadradas, e o comprimento incluindo as entregas.
Critério de medição de obra: Medir-se-á o volume realmente executado segundo especificações de Projecto, apoiando-se nas maiores dimensões transversais para aquelas peças que não tenham esquadrias rectangulares ou quadradas, incluindo no comprimento as entregas. Consideram-se incluídos todos os elementos integrantes da estrutura assinalados nos desenhos e pormenores do Projecto.

| Código | Un | Descrição | Rendimento | Preço | Importância |
|---|---|---|---|---|---|
| mt07mee010u | m³ | Madeira serrada de pinho insigne (Pinus radiata) com acabamento polido, para pilar de 14x14 a 20x20 cm de secção e até 4 m de comprimento, para aplicações estruturais, classe resistente C16 segundo EN 338 e EN 1912 e protecção contra agentes bióticos que corresponde com a classe de penetração NP5 e NP6 (em todo o alburno e até 6 mm no durame exposto) segundo EN 351-1, trabalhada em oficina. (material) | 1.000 | 21529.60 | 21529.60 |
| op00cla010 |  | Pregadora pneumática. | 1.000 | 0.00 | 0.00 |
| op00cep010 |  | Plainas. | 1.000 | 0.00 | 0.00 |
| mo048 | h | Oficial de 1ª montador de estruturas de madeira. (mão de obra) | 9.037 | 101.65 | 918.61 |
| mo095 | h | Ajudante de montador de estruturas de madeira. (mão de obra) | 4.518 | 74.92 | 338.49 |
| % | % | Custos directos complementares | 2 % | 22786.70 | 455.73 |
|  |  | Custos directos |  |  | 23242.43 |
