# Revestimento exterior de fachada ventilada, de placas compactas de minerais com polímeros (Solid Surface)

- Propriedade do ficheiro: CYPE INGENIEROS, S.A.
- Formato: FIEBDC-3/2002
- Âmbito geográfico: Moçambique
- Moeda: MZN
- Custos indirectos: 3.00 %
- IVA: 17.00 %

## F Fachadas, divisões e protecções

### FA Fachadas ventiladas

#### FAU Revestimento exterior de placas compactas de minerais com polímeros (Solid Surface)

**FAU010** m² Revestimento exterior de fachada ventilada, de placas compactas de minerais com polímeros (Solid Surface).
Revestimento exterior de fachada ventilada, de placas compactas de grande formato formadas por ATH (trihidrato de alumina) e resinas poliméricas de alta resistência (Solid Surface), cor branca de 3590x750x12 mm; colocação com junta contínua através do sistema de ancoragem oculto de grampo, sobre subestrutura suporte de alumínio. Inclusive tira-fundos e ancoragens mecânicas de expansão de aço inoxidável A2, para a fixação da subestrutura suporte.
Critérios considerados na determinação do preço da unidade de obra: O preço não inclui o isolamento térmico.
Inclui: Limpeza e preparação da superfície suporte. Implantação das juntas de dilatação e panos de trabalho. Marcação da disposição do revestimento e dos pontos de ancoragem da subestrutura suporte. Fixação da subestrutura suporte ao pano principal e à laje. Preparação do revestimento. Aprumo, nivelamento e alinhamento do revestimento. Fixação definitiva do revestimento à subestrutura suporte. Enchimento das juntas. Realização de todos os trabalhos necessários para a execução dos vãos. Resolução de pontos singulares. Lixagem de toda a superfície. Limpeza final do paramento.
Critério de medição de projecto: Superfície medida segundo documentação gráfica de Projecto, sem deduzir aberturas menores que 1 m², deduzindo 50% das aberturas entre 1 e 2 m² e 100% das aberturas maiores que 2 m², adicionando no entanto, nas últimas, a superfície da parte interior da abertura, correspondente ao desenvolvimento de ombreiras e padieiras. Nas aberturas que não se deduzam, ou que se deduzam parcialmente, estão incluídos os trabalhos de realizar a superfície interior da abertura.
Critério de medição de obra: Medir-se-á a superfície realmente executada segundo especificações de Projecto, sem deduzir aberturas menores que 1 m², deduzindo 50% das aberturas entre 1 e 2 m² e 100% das aberturas maiores que 2 m², adicionando no entanto, nas últimas, a superfície da parte interior da abertura, correspondente ao desenvolvimento de ombreiras e padieiras. Nas aberturas que não se deduzam, ou que se deduzam parcialmente, estão incluídos os trabalhos de realizar a superfície interior da abertura.

| Código | Un | Descrição | Rendimento | Preço | Importância |
|---|---|---|---|---|---|
| mt12mss010b | m² | Revestimento exterior para fachada ventilada de placas compactas de grande formato formadas por ATH (trihidrato de alumina) e resinas poliméricas de alta resistência (Solid Surface), cor branca de 3590x750x12 mm; colocação com junta contínua através do sistema de ancoragem oculto de grampo, sobre subestrutura suporte formada por perfis verticais em T de alumínio, perfis horizontais de tubo de alumínio de secção rectangular, perfis separadores em L de alumínio, grampos de alumínio, casquilhos de aço inoxidável e tampões para ocultar as fixações; com adesivo para a fixação das placas entre si e das tampas aos casquilhos, parafusos de aço inoxidável para a fixação dos casquilhos aos perfis verticais e dos perfis verticais aos perfis separadores, tira-fundos de aço inoxidável A2 e buchas de nylon para a fixação dos perfis ao pano principal e ancoragens mecânicas de expansão, de aço inoxidável A2 para a fixação dos perfis à laje; com o preço incrementado em 5% relativamente a peças especiais para a resolução de pontos singulares. (material) | 1.000 | 37114.39 | 37114.39 |
| op00ato010 |  | Aparafusadora. | 1.000 | 0.00 | 0.00 |
| mo052 | h | Oficial de 1ª montador de sistemas de fachadas pré-fabricadas. (mão de obra) | 1.170 | 136.52 | 159.73 |
| mo099 | h | Ajudante de montador de sistemas de fachadas pré-fabricadas. (mão de obra) | 1.170 | 99.31 | 116.19 |
| % | % | Custos directos complementares | 3 % | 37390.31 | 1121.71 |
|  |  | Custos directos |  |  | 38512.02 |
