# Pano exterior, autoportante e contínuo, de fachada ventilada de dois panos, de alvenaria de tijolo cerâmico perfurado face à vista

- Propriedade do ficheiro: CYPE INGENIEROS, S.A.
- Formato: FIEBDC-3/2002
- Âmbito geográfico: Moçambique
- Moeda: MZN
- Custos indirectos: 3.00 %
- IVA: 17.00 %

## F Fachadas, divisões e protecções

### FA Fachadas ventiladas

#### FAX Pano exterior autoportante e contínuo de alvenaria face à vista

**FAX010** m² Pano exterior, autoportante e contínuo, de fachada ventilada de dois panos, de alvenaria de tijolo cerâmico perfurado face à vista.
Pano exterior, autoportante e contínuo, de fachada ventilada de dois panos, de 11,5 cm de espessura, aparelho ao comprido, de alvenaria de tijolo cerâmico face à vista perfurado clínquer, vermelho, 24x11,5x5 cm, com juntas horizontais e verticais de 10 mm de espessura, junta refundada, assente com argamassa de cimento confeccionada em obra, com 250 kg/m³ de cimento, cor cinzento, dosificação 1:6, fornecida em sacos. Padieira de alvenaria armada de tijolos cortados face à vista, aparelho a cutelo; montagem e desmontagem de escoramento. Inclusive perfis metálicos de sustentação, para transmitir o peso da alvenaria à estrutura, elementos de ancoragem de aço inoxidável AISI 304, com dupla liberdade de movimento, para fixação da alvenaria à estrutura, ligadores de aço inoxidável AISI 304, com protecção de plástico, para ligar panos de alvenaria em juntas verticais de movimento e ancoragens mecânicas de expansão com buchas de expansão M6 e parafusos, para fixação dos elementos de sustentação e ancoragem à estrutura.
Inclui: Limpeza e preparação da superfície suporte. Implantação dos elementos metálicos de suporte do pano exterior e ancoragem à laje ou pano interior. Colocação do suporte do pano exterior com elementos metálicos de aço inoxidável, ancorando à estrutura base os apoios, especialmente desenhados para o pano exterior. Marcação da alvenaria. Colocação e aprumo de prumos de referência. Colocação de fios entre prumos. Preparação da argamassa. Colocação das peças que constituem o pano exterior, assegurando a sua estabilidade através da utilização de elementos de ligação que o fixam ao pano interior portante ou aos elementos da estrutura. Realização de todos os trabalhos necessários para a execução dos vãos. Encontros da alvenaria com fachadas, pilares e paredes interiores. Encontro da alvenaria com a laje superior. Revisão de falhas das juntas e limpeza final do paramento.
Critério de medição de projecto: Superfície medida em verdadeira magnitude desde as faces exteriores da fachada, segundo documentação gráfica de Projecto, descontando as aberturas de superfície maior de 2 m². Nas aberturas que não se deduzam, estão incluídos os trabalhos de realizar a superfície interior da abertura.
Critério de medição de obra: Medir-se-á, em verdadeira magnitude, desde as faces exteriores da fachada, a superfície realmente executada segundo especificações de Projecto, descontando as aberturas de superfície maior de 2 m². Nas aberturas que não se deduzam, estão incluídos os trabalhos de realizar a superfície interior da abertura.

| Código | Un | Descrição | Rendimento | Preço | Importância |
|---|---|---|---|---|---|
| mt05cvk010a | Ud | Tijolo cerâmico face à vista perfurado clínquer, vermelho, 24x11,5x5 cm, para utilização em alvenaria não protegida (peça U), densidade 1300 kg/m³, segundo NP EN 771-1. (material) | 71.000 | 11.62 | 825.02 |
| mt08aaa010a | m³ | Água. (material) | 0.006 | 68.32 | 0.41 |
| mt01arg005a | t | Areia de pedreira, para argamassa preparada em obra. (material) | 0.049 | 713.98 | 34.99 |
| mt08cem000n | kg | Cimento cinzento em sacos. (material) | 7.651 | 5.62 | 43.00 |
| mt07aaa020a800 | Ud | Repercussão, por m² de pano exterior de alvenaria de tijolo face à vista em fachada autoportante, contínua e ventilada, de perfis metálicos de sustentação, para transmitir o peso da alvenaria à estrutura, elementos de ancoragem de aço inoxidável AISI 304, com dupla liberdade de movimento, para fixação da alvenaria à estrutura, ligadores de aço inoxidável AISI 304, com protecção de plástico, para ligar panos de alvenaria em juntas verticais de movimento e ancoragens mecânicas de expansão com buchas de expansão M6 e parafusos, para fixação dos elementos de sustentação e ancoragem à estrutura. (material) | 1.000 | 545.76 | 545.76 |
| mt07aco040e | kg | Aço em varões nervurados, A400 NR, fornecido em obra em varões sem elaborar, de vários diâmetros. (material) | 0.600 | 66.54 | 39.92 |
| mt50spa050m | m³ | Pranchão de madeira de pinho, dimensões 20x7,2 cm. (material) | 0.001 | 41732.30 | 41.73 |
| mt50spa101 | kg | Pregos de aço. (material) | 0.011 | 177.87 | 1.96 |
| mt50spa081a | Ud | Escora metálica telescópica, até 3 m de altura. (material) | 0.003 | 1829.38 | 5.49 |
| mq06hor010 | h | Betoneira eléctrica com uma capacidade de amassadura de 160 l. (equipamento) | 0.021 | 122.29 | 2.57 |
| op00sie030 |  | Serra de disco de diamante, para mesa de trabalho, de corte húmido. | 1.000 | 0.00 | 0.00 |
| op00tal010 |  | Berbequim. | 1.000 | 0.00 | 0.00 |
| mo021 | h | Oficial de 1ª construção em trabalhos auxiliares de pedreiro. (mão de obra) | 1.186 | 132.85 | 157.56 |
| mo114 | h | Operário não qualificado construção em trabalhos auxiliares de pedreiro. (mão de obra) | 0.956 | 95.68 | 91.47 |
| % | % | Custos directos complementares | 3 % | 1789.88 | 53.70 |
|  |  | Custos directos |  |  | 1843.58 |
