# Pano exterior, autoportante e contínuo, de fachada ventilada de dois panos, de alvenaria de tijolo cerâmico perfurado face à vista. Sistema Edivent "EDING APS"

- Propriedade do ficheiro: CYPE INGENIEROS, S.A.
- Formato: FIEBDC-3/2002
- Âmbito geográfico: Moçambique
- Moeda: MZN
- Custos indirectos: 3.00 %
- IVA: 17.00 %

## F Fachadas, divisões e protecções

### FA Fachadas ventiladas

#### FAX Pano exterior autoportante e contínuo de alvenaria face à vista

**FAX110** m² Pano exterior, autoportante e contínuo, de fachada ventilada de dois panos, de alvenaria de tijolo cerâmico perfurado face à vista. Sistema Edivent "EDING APS".
Pano exterior, autoportante e contínuo, de fachada ventilada de dois panos, sistema Edivent "EDING APS", de 11,5 cm de espessura, aparelho ao comprido, de alvenaria de tijolo cerâmico face à vista perfurado clínquer, vermelho, 24x11,5x5 cm, com juntas horizontais e verticais de 10 mm de espessura, junta refundada, assente com argamassa de cimento confeccionada em obra, com 250 kg/m³ de cimento, cor cinzento, dosificação 1:6, fornecida em sacos, reforçada com armadura treliçada pré-fabricada de aço galvanizado a quente Brickforce GBF40W80, de 4 mm de diâmetro e 80 mm de largura, com geometria desenhada para permitir a sobreposição e ganchos para lintéis e enlaces de esquina, colocada em fiadas cada 40 cm aproximadamente e no mínimo no arranque da alvenaria sobre a laje, sob remate inferior e sobre lintel de aberturas, com uma quantidade de 3,27 m/m² e ancorado à laje ou pilar com elementos de ancoragem de aço inoxidável AISI 304, Omega EDM-130, "EDING APS" de 170 mm de largura e 130 mm de comprimento, (0,62 ud/m²), fixados com ancoragens mecânicas de segurança por expansão, de aço inoxidável A4, M8x115; execução de juntas verticais de movimento, com ligador de aço inoxidável AISI 304, com protecção de plástico, TTSPE-150 "EDING APS", de 150 mm de comprimento, colocada em fiadas cada 40 cm aproximadamente. Padieira de alvenaria face à vista com armadura treliçada pré-fabricada de aço galvanizado a quente Brickforce GBF40W80, de 4 mm de diâmetro e 80 mm de largura, aparelho ao comprido; montagem e desmontagem de escoramento.
Inclui: Limpeza e preparação da superfície suporte. Implantação dos elementos metálicos de suporte do pano exterior e ancoragem à laje ou pano interior. Colocação do suporte do pano exterior com elementos metálicos de aço inoxidável, ancorando à estrutura base os apoios, especialmente desenhados para o pano exterior. Marcação da alvenaria. Colocação e aprumo de prumos de referência. Colocação de fios entre prumos. Preparação da argamassa. Colocação das peças que constituem o pano exterior, assegurando a sua estabilidade através da utilização de elementos de ligação que o fixam ao pano interior portante ou aos elementos da estrutura. Colocação das armaduras treliçadas pré-fabricadas entre fiadas. Colocação dos ligadores entre fiadas. Realização de todos os trabalhos necessários para a execução dos vãos. Encontros da alvenaria com fachadas, pilares e paredes interiores. Encontro da alvenaria com a laje superior. Revisão de falhas das juntas e limpeza final do paramento.
Critério de medição de projecto: Superfície medida em verdadeira magnitude desde as faces exteriores da fachada, segundo documentação gráfica de Projecto, descontando as aberturas de superfície maior de 2 m². Nas aberturas que não se deduzam, estão incluídos os trabalhos de realizar a superfície interior da abertura.
Critério de medição de obra: Medir-se-á, em verdadeira magnitude, desde as faces exteriores da fachada, a superfície realmente executada segundo especificações de Projecto, descontando as aberturas de superfície maior de 2 m². Nas aberturas que não se deduzam, estão incluídos os trabalhos de realizar a superfície interior da abertura.

| Código | Un | Descrição | Rendimento | Preço | Importância |
|---|---|---|---|---|---|
| mt05cvk010a | Ud | Tijolo cerâmico face à vista perfurado clínquer, vermelho, 24x11,5x5 cm, para utilização em alvenaria não protegida (peça U), densidade 1300 kg/m³, segundo NP EN 771-1. (material) | 71.000 | 10.86 | 771.06 |
| mt08aaa010a | m³ | Água. (material) | 0.005 | 63.96 | 0.32 |
| mt01arg005a | t | Areia de pedreira, para argamassa preparada em obra. (material) | 0.042 | 668.51 | 28.08 |
| mt08cem000n | kg | Cimento cinzento em sacos. (material) | 6.492 | 5.26 | 34.15 |
| mt07aad010k | Ud | Ancoragem de aço inoxidável AISI 304, Omega EDM-130, "EDING APS", de 170 mm de largura e 130 mm de comprimento, com dupla liberdade de movimento, para fixação da alvenaria às lajes ou pilares. (material) | 0.620 | 391.00 | 242.42 |
| mt26ind015ff | Ud | Ancoragem mecânica de segurança por expansão, de aço inoxidável A4, M8x115, de 8 mm de diâmetro e 115 mm de comprimento, composta por corpo com cabeça roscada com marca de colocação, batente para manga de expansão e base em forma de cone, manga de expansão, porca e anilha, para fixação sobre elementos de betão, fissurados ou não fissurados. (material) | 0.620 | 488.55 | 302.90 |
| mt07aad030a | Ud | Ligador de aço inoxidável AISI 304, com protecção de plástico, TTSPE-150 "EDING APS", de 150 mm de comprimento, com dupla liberdade de movimento, para ligar panos de alvenaria em juntas verticais de movimento. (material) | 0.180 | 67.78 | 12.20 |
| mt07aae010zae | m | Armadura treliçada pré-fabricada de aço galvanizado a quente Brickforce GBF40W80, de 4 mm de diâmetro, 80 mm de largura e 2,70 m de comprimento, com geometria desenhada para permitir a sobreposição e ganchos para lintéis e enlaces de esquina. Segundo EN 845-3. (material) | 3.670 | 119.15 | 437.28 |
| mt50spa050m | m³ | Pranchão de madeira de pinho, dimensões 20x7,2 cm. (material) | 0.001 | 40981.61 | 40.98 |
| mt50spa101 | kg | Pregos de aço. (material) | 0.011 | 174.68 | 1.92 |
| mt50spa081a | Ud | Escora metálica telescópica, até 3 m de altura. (material) | 0.003 | 1796.47 | 5.39 |
| mq06hor010 | h | Betoneira eléctrica com uma capacidade de amassadura de 160 l. (equipamento) | 0.018 | 116.77 | 2.10 |
| op00sie030 |  | Serra de disco de diamante, para mesa de trabalho, de corte húmido. | 1.000 | 0.00 | 0.00 |
| op00tal010 |  | Berbequim. | 1.000 | 0.00 | 0.00 |
| mo021 | h | Oficial de 1ª construção em trabalhos auxiliares de pedreiro. (mão de obra) | 1.260 | 122.06 | 153.80 |
| mo114 | h | Operário não qualificado construção em trabalhos auxiliares de pedreiro. (mão de obra) | 0.940 | 87.89 | 82.62 |
| % | % | Custos directos complementares | 3 % | 2115.22 | 63.46 |
|  |  | Custos directos |  |  | 2178.68 |
