# Pano de parede divisória interior, de alvenaria de tijolo cerâmico térmico para revestir

- Propriedade do ficheiro: CYPE INGENIEROS, S.A.
- Formato: FIEBDC-3/2002
- Âmbito geográfico: Moçambique
- Moeda: MZN
- Custos indirectos: 3.00 %
- IVA: 17.00 %

## F Fachadas, divisões e protecções

### FF Alvenaria não estrutural

#### FFQ Pano para revestir em parede divisória

**FFQ030** m² Pano de parede divisória interior, de alvenaria de tijolo cerâmico térmico para revestir.
Pano de parede divisória interior, de 14 cm de espessura, de alvenaria de tijolo cerâmico térmico com encaixe macho-fêmea, 30x19x14 cm, para revestir, com juntas horizontais e verticais de 10 mm de espessura, junta refundada, assente com argamassa de cimento confeccionada em obra, com 250 kg/m³ de cimento, cor cinzento, dosificação 1:6, fornecida em sacos, com banda elástica, de banda flexível de espuma de polietileno reticulado de células fechadas, de 10 mm de espessura e 110 mm de largura, resistência térmica 0,25 m²°C/W, condutibilidade térmica 0,04 W/(m°C) e rigidez dinâmica 57,7 MN/m³, fixada às lajes e aos encontros com outros elementos verticais com pasta de gesso.
Inclui: Marcação na laje das paredes a realizar. Marcação nos pilares dos níveis de referência geral de piso e de nível de pavimento. Colocação das bandas elásticas na base e nos laterais. Colocação e aprumo de prumos de referência. Colocação de fios entre prumos. Preparação da argamassa. Colocação das peças por fiadas a nível. Colocação das bandas elásticas no encontro da alvenaria com a laje superior. Realização de todos os trabalhos necessários para a execução dos vãos. Encontros da alvenaria com fachadas, pilares e paredes interiores. Encontro da alvenaria com a laje superior. Limpeza do paramento.
Critério de medição de projecto: Superfície medida segundo documentação gráfica de Projecto, sem duplicar esquinas nem encontros, descontando as aberturas de superfície maior de 3 m². Nas aberturas que não se deduzam, estão incluídos os trabalhos de realizar a superfície interior da abertura.
Critério de medição de obra: Medir-se-á a superfície realmente executada segundo especificações de Projecto, sem duplicar esquinas nem encontros, descontando as aberturas de superfície maior de 3 m². Nas aberturas que não se deduzam, estão incluídos os trabalhos de realizar a superfície interior da abertura.

| Código | Un | Descrição | Rendimento | Preço | Importância |
|---|---|---|---|---|---|
| mt02btr020fe | Ud | Tijolo cerâmico térmico com encaixe macho-fêmea, 30x19x14 cm, para revestir, para utilização em alvenaria protegida (peça P), densidade 938 kg/m³; com o preço incrementado em 20% relativamente a peças especiais. Segundo NP EN 771-1. (material) | 17.000 | 21.24 | 361.08 |
| mt08aaa010a | m³ | Água. (material) | 0.004 | 68.32 | 0.27 |
| mt01arg005a | t | Areia de pedreira, para argamassa preparada em obra. (material) | 0.018 | 713.98 | 12.85 |
| mt08cem000n | kg | Cimento cinzento em sacos. (material) | 2.772 | 5.62 | 15.58 |
| mt09pye010b | m³ | Pasta de gesso de construção B1, segundo EN 13279-1. (material) | 0.008 | 6764.54 | 54.12 |
| mt16ptr030b | m | Banda flexível de espuma de polietileno reticulado de células fechadas, de 10 mm de espessura e 110 mm de largura, resistência térmica 0,25 m²°C/W, condutibilidade térmica 0,04 W/(m°C) e rigidez dinâmica 57,7 MN/m³. (material) | 0.400 | 55.30 | 22.12 |
| mq06hor010 | h | Betoneira eléctrica com uma capacidade de amassadura de 160 l. (equipamento) | 0.008 | 122.29 | 0.98 |
| op00amo010 |  | Rebarbadora. | 1.000 | 0.00 | 0.00 |
| mo021 | h | Oficial de 1ª construção em trabalhos auxiliares de pedreiro. (mão de obra) | 0.379 | 132.85 | 50.35 |
| mo114 | h | Operário não qualificado construção em trabalhos auxiliares de pedreiro. (mão de obra) | 0.340 | 95.68 | 32.53 |
| % | % | Custos directos complementares | 2 % | 549.88 | 11.00 |
|  |  | Custos directos |  |  | 560.88 |
