# Forro de talão de viga metálica, de placas de gesso laminado

- Propriedade do ficheiro: CYPE INGENIEROS, S.A.
- Formato: FIEBDC-3/2002
- Âmbito geográfico: Moçambique
- Moeda: MZN
- Custos indirectos: 3.00 %
- IVA: 17.00 %

## H Remates e trabalhos auxiliares

### HF Coretes e forros de elementos estruturais

#### HFE Forros de elementos estruturais

**HFE020** m Forro de talão de viga metálica, de placas de gesso laminado.
Execução de forro de talão de viga metálica, pelas duas faces da alma e pelo banzo inferior, de 200x200 mm, realizada através de placas de gesso laminado A / EN 520 - 1200 / comprimento / 12,5 / com os bordos longitudinais afinados; fixação nas duas faces da alma mediante aparafusamento a mestras 60/27 de chapa de aço galvanizado, aparafusadas por sua vez a ripas de madeira de 40x40 mm, colocadas à pressão, com uma separação entre eixos de 30 cm; e fixação no banzo inferior mediante aparafusamento a mestras 60/27 de chapa de aço galvanizado, colocadas à pressão em clipes metálicos. Inclusive perfis, clipes, parafusos e massa e fita para o tratamento de juntas entre placas.
Inclui: Marcação. Colocação e aprumo das ripas. Sinalização dos pontos de ancoragem. Colocação e fixação dos perfis sobre as ripas. Instalação de clipes. Colocação à pressão das mestras contra os clipes. Fixação das placas. Tratamento de juntas.
Critério de medição de projecto: Comprimento medido segundo documentação gráfica de Projecto.
Critério de medição de obra: Medir-se-á o comprimento realmente executado segundo especificações de Projecto.

| Código | Un | Descrição | Rendimento | Preço | Importância |
|---|---|---|---|---|---|
| mt07mee203df | m | Ripa de 40x40 mm de secção, de madeira de pinheiro-bravo (Pinus pinaster), tratada em autoclave, com classe de risco 4, segundo NP EN 335, acabamento escovado, com humidade inferior a 20%. (material) | 1.200 | 86.77 | 104.12 |
| mt12psg050c | m | Mestra 60/27 de chapa de aço galvanizado, de 60 mm de largura, segundo EN 14195. (material) | 4.000 | 80.77 | 323.08 |
| mt12www040b | Ud | Parafuso autoperfurante de aço galvanizado, de 4 mm de diâmetro e 25 mm de comprimento, para fixação de elementos metálicos sobre suoporte de madeira. (material) | 6.000 | 2.19 | 13.14 |
| mt12pmk011a | Ud | Clipe de protecção de 72x48x41 mm. (material) | 1.670 | 67.16 | 112.16 |
| mt12psg010a | m² | Placa de gesso laminado A / EN 520 - 1200 / comprimento / 12,5 / com os bordos longitudinais afinados. (material) | 0.714 | 407.00 | 290.60 |
| mt12psg081c | Ud | Parafuso autoperfurante 3,5x25 mm. (material) | 18.000 | 0.81 | 14.58 |
| mt12psg030a | kg | Massa de juntas, segundo EN 13963. (material) | 0.500 | 95.67 | 47.84 |
| mt12psg040a | m | Fita microperfurada de papel, segundo EN 13963. (material) | 0.321 | 4.01 | 1.29 |
| mo053 | h | Oficial de 1ª montador de pré-fabricados interiores. (mão de obra) | 0.239 | 144.14 | 34.45 |
| mo100 | h | Ajudante de montador de pré-fabricados interiores. (mão de obra) | 0.239 | 104.83 | 25.05 |
| % | % | Custos directos complementares | 2 % | 966.31 | 19.33 |
|  |  | Custos directos |  |  | 985.64 |
