# Gárgula de cerâmica vitrificada, de 15x25 cm, assente com cimento cola

- Propriedade do ficheiro: CYPE INGENIEROS, S.A.
- Formato: FIEBDC-3/2002
- Âmbito geográfico: Moçambique
- Custos indirectos: 3.00 %
- IVA: 17.00 %

## H Remates e trabalhos auxiliares

### HR Remates

#### HRG Gárgulas

**HRG010** Ud Gárgula de cerâmica vitrificada, de 15x25 cm, assente com cimento cola.
Formação de gárgula de cerâmica vitrificada, de 15x25 cm, assente com uma camada de cimento cola flexível. Inclusive nivelação e remate da impermeabilização em caso necessário.
Inclui: Marcação da disposição das peças. Colocação, aprume, nivelação e alinhamento. Vedação de juntas e limpeza.
Critério de medição de projecto: Número de unidades previstas, segundo documentação gráfica de Projecto.
Critério de medição de obra: Medir-se-á o número de unidades realmente executadas segundo especificações de Projecto.

| Código | Un | Descrição | Rendimento | Preço | Importância |
|---|---|---|---|---|---|
| mt20wwa040 | kg | Cimento cola flexível e de grande aderência. (material) | 0.300 | 0.66 | 0.20 |
| mt20gce010c | Ud | Gárgula de cerâmica vitrificada, de 15x25 cm. (material) | 1.000 | 13.03 | 13.03 |
| mt20wwa035 | Ud | Caixa de primário para pastas (250 cm³). (material) | 0.016 | 7.01 | 0.11 |
| mt20wwa030 | Ud | Caixa de pasta de poliuretano impermeável (310 cm³). (material) | 0.032 | 6.88 | 0.22 |
| op00amo010 |  | Rebarbadora. | 1.000 | 0.00 | 0.00 |
| mo020 | h | Oficial de 1ª construção. (mão de obra) | 0.113 | 2.07 | 0.23 |
| mo113 | h | Operário não qualificado construção. (mão de obra) | 0.113 | 1.47 | 0.17 |
| % | % | Custos directos complementares | 2 % | 13.96 | 0.28 |
|  |  | Custos directos |  |  | 14.24 |
