# Parapeito de betão polímero de superfície polida

- Propriedade do ficheiro: CYPE INGENIEROS, S.A.
- Formato: FIEBDC-3/2002
- Âmbito geográfico: Moçambique
- Moeda: MZN
- Custos indirectos: 3.00 %
- IVA: 17.00 %

## H Remates e trabalhos auxiliares

### HR Remates

#### HRP De betão polímero

**HRP040** m Parapeito de betão polímero de superfície polida, plano com dente estabilizador traseiro para encastramento da caixilharia, com pingadeira, de 185x25 mm, assente com argamassa de cimento, confeccionada em obra, com aditivo hidrófugo, dosificação 1:3, com aplicação prévia de cimento cola na sua face inferior e vedação das juntas entre peças e das uniões com os muros com massa de poliuretano, com aplicação prévia do primário.
Execução de parapeito de betão polímero de superfície polida, plano com dente estabilizador traseiro para encastramento da caixilharia, com pingadeira, de 185x25 mm, fornecido em peças de até 2 m de comprimento, ancoragem metálica de aço inoxidável e brita aderida à superfície na sua face inferior e encastrado nas ombreiras, cobrindo a parte inferior de janelas, as saliências dos paramentos e as cornijas de fachada, assente com argamassa de cimento, confeccionada em obra, com aditivo hidrófugo, dosificação 1:3, sobre a que se introduz as ancoragens metálicas, criando uma pendente suficiente para drenar a água, aplicação sobre a sua face inferior de cimento cola e vedação das juntas entre peças e das uniões com os muros com massa de poliuretano, com aplicação prévia do primário. Inclusive p/p de marcação, cortes e limpeza final.
Inclui: Marcação das peças no vão. Preparação e regularização do suporte. Colocação, aprumo, nivelamento e alinhamento. Vedação de juntas e limpeza do parapeito.
Critério de medição de projecto: Largura da abertura, medida segundo documentação gráfica de Projecto, incrementada em 5 cm para cada lado.
Critério de medição de obra: Medir-se-á o comprimento realmente executado segundo especificações de Projecto, incluindo os encastramentos nas ombreiras.

| Código | Un | Descrição | Rendimento | Preço | Importância |
|---|---|---|---|---|---|
| mt20vho010q | m | Parapeito de betão polímero de superfície polida, plano com dente estabilizador traseiro para encastramento da caixilharia, com pingadeira, de 185x25 mm, fornecido em peças de até 2 m de comprimento, ancoragem metálica de aço inoxidável e brita aderida à superfície na sua face inferior. (material) | 1.050 | 1898.01 | 1992.91 |
| mt08aaa010a | m³ | Água. (material) | 0.006 | 59.08 | 0.35 |
| mt01arg005a | t | Areia de pedreira, para argamassa preparada em obra. (material) | 0.012 | 608.49 | 7.30 |
| mt08cem000n | kg | Cimento cinzento em sacos. (material) | 3.600 | 4.86 | 17.50 |
| mt08adt010 | kg | Aditivo hidrófugo para impermeabilização de argamassas ou betões. (material) | 0.072 | 47.27 | 3.40 |
| mt20wwa040 | kg | Cimento cola flexível e de grande aderência, C2 S2. (material) | 2.340 | 45.65 | 106.82 |
| mt20wwa025 | m | Perfil de espuma de polietileno, de 6 mm de diâmetro, para enchimento de juntas. (material) | 1.850 | 35.60 | 65.86 |
| mt20wwa035 | Ud | Embalagem de primário para massas (250 cm³). (material) | 0.041 | 488.42 | 20.03 |
| mt20wwa030 | Ud | Embalagem de massa de poliuretano impermeável (310 cm³). (material) | 0.082 | 668.28 | 54.80 |
| mq06hor010 | h | Betoneira. (equipamento) | 0.006 | 52.76 | 0.32 |
| op00amo010 |  | Rebarbadora. | 1.000 | 0.00 | 0.00 |
| mo020 | h | Oficial de 1ª construção. (mão de obra) | 0.237 | 96.80 | 22.94 |
| mo113 | h | Operário não qualificado construção. (mão de obra) | 0.309 | 68.40 | 21.14 |
| % | % | Custos directos complementares | 2 % | 2313.37 | 46.27 |
|  |  | Custos directos |  |  | 2359.64 |
