# Degraus de escada, com tijolo cerâmico furado

- Propriedade do ficheiro: CYPE INGENIEROS, S.A.
- Formato: FIEBDC-3/2002
- Âmbito geográfico: Moçambique
- Custos indirectos: 3.00 %
- IVA: 17.00 %

## H Remates e trabalhos auxiliares

### HY Trabalhos auxiliares

#### HYP Execução de degraus

**HYP010** m Degraus de escada, com tijolo cerâmico furado.
Formação de degraus de escada com tijolo cerâmico furado assente com argamassa de cimento, confeccionada em obra, dosificação 1:6, sobre a laje ou abóbada de escada, como base para a posterior colocação do acabamento de degraus.
Inclui: Marcação dos degraus nas paredes. Colocação de cordel entre o primeiro degrau e o último. Limpeza e humidificação da laje. Formação dos degraus.
Critério de medição de projecto: Comprimento da aresta formada pelo cobertor e pelo espelho, medida segundo documentação gráfica de Projecto.
Critério de medição de obra: Medir-se-á, na aresta de intersecção entre cobertor e espelho, o comprimento realmente executado segundo especificações de Projecto.

| Código | Un | Descrição | Rendimento | Preço | Importância |
|---|---|---|---|---|---|
| mt04lpt010d | Ud | Tijolo cerâmico furado duplo, para revestir, 30x20x11 cm, segundo NP EN 771-1. (material) | 10.000 | 0.09 | 0.90 |
| mt08aaa010a | m³ | Água. (material) | 0.006 | 1.38 | 0.01 |
| mt01arg005a | t | Areia de pedreira, para argamassa preparada em obra. (material) | 0.016 | 14.27 | 0.23 |
| mt08cem000n | kg | Cimento cinzento em sacos. (material) | 2.500 | 0.11 | 0.28 |
| mq06hor010 | h | Betoneira. (equipamento) | 0.007 | 1.18 | 0.01 |
| mo020 | h | Oficial de 1ª construção. (mão de obra) | 0.451 | 2.07 | 0.93 |
| mo077 | h | Ajudante de construção. (mão de obra) | 0.542 | 1.52 | 0.82 |
| % | % | Custos directos complementares | 2 % | 3.18 | 0.06 |
|  |  | Custos directos |  |  | 3.24 |
