# Assentamento de base de chuveiro de qualquer medida

- Propriedade do ficheiro: CYPE INGENIEROS, S.A.
- Formato: FIEBDC-3/2002
- Âmbito geográfico: Moçambique
- Custos indirectos: 3.00 %
- IVA: 17.00 %

## H Remates e trabalhos auxiliares

### HY Trabalhos auxiliares

#### HYR Assentamentos

**HYR010** Ud Assentamento de base de chuveiro de qualquer medida.
Assentamento de base de chuveiro de qualquer medida, através de tijolo cerâmico furado, assente com argamassa de cimento, confeccionada em obra, dosificação 1:6. Incluindo p/p de marcação, execução de aberturas para ligações em paramento vertical, formação de desníveis, enchimento com areia, vedação de juntas, limpeza, protecção com tabuleiro de madeira e eliminação de material restante.
Inclui: Marcação. Execução de aberturas. Formação de desníveis. Enchimento com areia. Vedação de juntas. Protecção com tabuleiro de madeira. Limpeza e eliminação do material sobrante.
Critério de medição de projecto: Número de unidades previstas, segundo documentação gráfica de Projecto.
Critério de medição de obra: Medir-se-á o número de unidades realmente executadas segundo especificações de Projecto.

| Código | Un | Descrição | Rendimento | Preço | Importância |
|---|---|---|---|---|---|
| mt04lpt010a | Ud | Tijolo cerâmico furado simples, para revestir, 30x20x3 cm, segundo NP EN 771-1. (material) | 12.000 | 0.06 | 0.72 |
| mt08aaa010a | m³ | Água. (material) | 0.006 | 1.38 | 0.01 |
| mt01arg005a | t | Areia de pedreira, para argamassa preparada em obra. (material) | 0.008 | 14.27 | 0.11 |
| mt08cem000n | kg | Cimento cinzento em sacos. (material) | 1.250 | 0.11 | 0.14 |
| mt01ara010 | m³ | Areia de 0 a 5 mm de diâmetro. (material) | 0.050 | 9.53 | 0.48 |
| mq06hor010 | h | Betoneira. (equipamento) | 0.005 | 1.18 | 0.01 |
| mo020 | h | Oficial de 1ª construção. (mão de obra) | 1.467 | 2.07 | 3.04 |
| mo113 | h | Operário não qualificado construção. (mão de obra) | 1.512 | 1.47 | 2.22 |
| % | % | Custos directos complementares | 2 % | 6.73 | 0.13 |
|  |  | Custos directos |  |  | 6.86 |
