# Abertura e tapamento de roços com argamassa de cimento

- Propriedade do ficheiro: CYPE INGENIEROS, S.A.
- Formato: FIEBDC-3/2002
- Âmbito geográfico: Moçambique
- Custos indirectos: 3.00 %
- IVA: 17.00 %

## H Remates e trabalhos auxiliares

### HY Trabalhos auxiliares

#### HYT Roços

**HYT010** m Abertura e tapamento de roços com argamassa de cimento, confeccionada em obra, dosificação 1:6 em alvenaria de bloco de termoargila, com meios manuais e carga manual de entulho para camião ou contentor.
Abertura e tapamento de roços com argamassa de cimento, confeccionada em obra, dosificação 1:6 em alvenaria de bloco de termoargila, com meios manuais sem afectar a estabilidade do elemento construtivo. Incluindo p/p de preparação da zona de trabalho e protecção dos elementos da envolvente que devam manter-se, limpeza, armazenamento, remoção e carga manual de entulho para camião ou contentor.
Inclui: Preparação da zona de trabalho. Marcação. Execução manual do roço. Tapamento de roços. Remoção e acumulação de entulho. Limpeza dos restos da obra. Carga de entulho para camião ou contentor.
Critério de medição de projecto: Comprimento medido segundo documentação gráfica de Projecto.
Critério de medição de obra: Medir-se-á o comprimento realmente executado segundo especificações de Projecto.

| Código | Un | Descrição | Rendimento | Preço | Importância |
|---|---|---|---|---|---|
| mt08aaa010a | m³ | Água. (material) | 0.006 | 1.38 | 0.01 |
| mt01arg005a | t | Areia de pedreira, para argamassa preparada em obra. (material) | 0.008 | 14.27 | 0.11 |
| mt08cem000n | kg | Cimento cinzento em sacos. (material) | 1.250 | 0.11 | 0.14 |
| mq06hor010 | h | Betoneira. (equipamento) | 0.005 | 1.18 | 0.01 |
| mo113 | h | Operário não qualificado construção. (mão de obra) | 0.581 | 1.47 | 0.85 |
| % | % | Custos directos complementares | 2 % | 1.12 | 0.02 |
|  |  | Custos directos |  |  | 1.14 |
