# Caldeira de pé a gasóleo

- Propriedade do ficheiro: CYPE INGENIEROS, S.A.
- Formato: FIEBDC-3/2002
- Âmbito geográfico: Moçambique
- Custos indirectos: 3.00 %
- Despesas gerais: 13.00 %
- Lucro: 6.00 %
- IVA: 16.00 %

## I Instalações

### IC Aquecimento, climatização e A.Q.S.

#### ICC Caldeiras a gasóleo

**ICC017** Ud Caldeira de pé a gasóleo, para aquecimento e A.Q.S. instantânea com acumulação de energia no primário, câmara de combustão aberta e tiragem natural, potência escalonável de 20 a 25 kW, caudal de A.Q.S. 18 l/min, dimensões 520x600x855 mm, vaso de expansão de 12 litros, depósito acumulador de energia do primário de 46 litros e saída traseira ou superior para gases queimados, Supra Acu CGA 25 "JUNKERS", termostato de ambiente com programador digital para programação semanal modelo TRZ 12-2.
Fornecimento e instalação de caldeira de pé a gasóleo, para aquecimento e A.Q.S. instantânea com acumulação de energia no primário, câmara de combustão aberta e tiragem natural, potência escalonável de 20 a 25 kW, caudal de A.Q.S. 18 l/min, dimensões 520x600x855 mm, vaso de expansão de 12 litros, depósito acumulador de energia do primário de 46 litros e saída traseira ou superior para gases queimados, Supra Acu CGA 25 "JUNKERS", acendimento electrónico e segurança do queimador por fotocélula, sem chama piloto, equipamento formado por: corpo de caldeira de chapa de aço especial anti-corrosão, painel de controlo e comando, queimador com pré-aquecedor, bomba de circulação com três velocidades, válvula de segurança, termostato de ambiente com programador digital para programação semanal modelo TRZ 12-2, sem incluir a conduta para evacuação dos produtos da combustão que liga a caldeira com a chaminé. Totalmente montada, ligada e colocada em funcionamento pela empresa instaladora para verificar o seu correcto funcionamento.
Inclui: Marcação. Disposição dos elementos. Montagem da caldeira e dos seus acessórios. Ligação com as redes de abastecimento de água, de gasóleo, de saneamento e eléctrica, e com a conduta de evacuação dos produtos de combustão. Marcação, colocação, fixação e ligação à rede dos elementos de regulação e controlo. Colocação em funcionamento.
Critério de medição de projecto: Número de unidades previstas, segundo documentação gráfica de Projecto.
Critério de medição de obra: Medir-se-á o número de unidades realmente executadas segundo especificações de Projecto.

| Código | Un | Descrição | Rendimento | Preço | Importância |
|---|---|---|---|---|---|
| mt38cqj011d | Ud | Caldeira de pé a gasóleo, para aquecimento e A.Q.S. instantânea com acumulação de energia no primário, câmara de combustão aberta e tiragem natural, potência escalonável de 20 a 25 kW, caudal de A.Q.S. 18 l/min, dimensões 520x600x855 mm, vaso de expansão de 12 litros, depósito acumulador de energia do primário de 46 litros e saída traseira ou superior para gases queimados, Supra Acu CGA 25 "JUNKERS", acendimento electrónico e segurança do queimador por fotocélula, sem chama piloto, equipamento formado por: corpo de caldeira de chapa de aço especial anti-corrosão, painel de controlo e comando, queimador com pré-aquecedor, bomba de circulação com três velocidades, válvula de segurança. (material) | 1.000 | 2627.36 | 2627.36 |
| mt38scj030j | Ud | Termostato de ambiente com programador digital para programação semanal modelo TRZ 12-2 "JUNKERS". (material) | 1.000 | 105.94 | 105.94 |
| mt35tpt010ae | m | Tubo rígido de PVC VD-M de 16 mm de diâmetro exterior e 1,3 mm de espessura. Resistência à compressão 750 N, resistência ao impacto 2 joules, temperatura de trabalho -5°C até 60°C, classificação 3321, segundo NP EN 61386-1 e NP EN 61386-21, com o preço incrementado em 20% relativamente a acessórios e peças especiais. (material) | 10.000 | 0.33 | 3.30 |
| mt35cep010aa | m | Cabo unipolar H07V-U, não propagador da chama, com condutor unifilar de cobre classe 1 de 1,5 mm² de secção, com isolamento de PVC, sendo a sua tensão atribuída de 450/750 V. Segundo NP 2356-3. (material) | 30.000 | 0.07 | 2.10 |
| mt38www012 | Ud | Material auxiliar para instalações de aquecimento e A.Q.S. (material) | 1.000 | 2.22 | 2.22 |
| mo002 | h | Oficial de 1ª instalador de aquecimento. (mão de obra) | 6.877 | 1.80 | 12.38 |
| mo094 | h | Ajudante de instalador de aquecimento. (mão de obra) | 6.877 | 1.15 | 7.91 |
| % | % | Custos directos complementares | 2 % | 2761.21 | 55.22 |
|  |  | Custos directos |  |  | 2816.43 |
