# Gerador de ar quente com permutador de calor a gás, de solo

- Propriedade do ficheiro: CYPE INGENIEROS, S.A.
- Formato: FIEBDC-3/2002
- Âmbito geográfico: Moçambique
- Moeda: MZN
- Custos indirectos: 3.00 %
- IVA: 17.00 %

## I Instalações

### IC Aquecimento, arrefecimento, climatização e A.Q.S.

#### ICK Unidades centrais de climatização a gás

**ICK030** Ud Gerador de ar quente com permutador de calor a gás, de solo.
Gerador de ar quente com permutador de calor a gás, para instalação em solo, interior, potência calorífica nominal 21,9 kW, rendimento nominal 90,3%, potência calorífica nominal útil 19,7 kW, caudal de ar nominal 1400 m³/h, dimensões 968x500x1395 mm, alimentação eléctrica monofásica a 230 V, peso 109 kg, com câmara de combustão de aço com visor de controlo de chama, queimador a gás, permutador de calor de feixe de tubos, ventilador centrífugo, equipamento electrónico de comando, controlo e segurança, envolvente de chapa de aço pintada, com isolamento térmico, porta de inspecção, painéis de acesso desmontáveis e filtro de ar, sem incluir a conduta para evacuação dos produtos da combustão. Totalmente montado, ligado e colocado em funcionamento pela empresa instaladora para verificar o seu correcto funcionamento.
Inclui: Implantação do gerador. Colocação e fixação do gerador e dos seus acessórios. Ligação com as redes de abastecimento de água, de gás e eléctrica. Colocação em funcionamento.
Critério de medição de projecto: Número de unidades previstas, segundo documentação gráfica de Projecto.
Critério de medição de obra: Medir-se-á o número de unidades realmente executadas segundo especificações de Projecto.

| Código | Un | Descrição | Rendimento | Preço | Importância |
|---|---|---|---|---|---|
| mt42tnc060a | Ud | Gerador de ar quente com permutador de calor a gás, para instalação em solo, interior, potência calorífica nominal 21,9 kW, rendimento nominal 90,3%, potência calorífica nominal útil 19,7 kW, caudal de ar nominal 1400 m³/h, dimensões 968x500x1395 mm, alimentação eléctrica monofásica a 230 V, peso 109 kg, com câmara de combustão de aço com visor de controlo de chama, queimador a gás, permutador de calor de feixe de tubos, ventilador centrífugo, equipamento electrónico de comando, controlo e segurança, envolvente de chapa de aço pintada, com isolamento térmico, porta de inspecção, painéis de acesso desmontáveis e filtro de ar. (material) | 1.000 | 460604.14 | 460604.14 |
| mo005 | h | Oficial de 1ª instalador de ar condicionado. (mão de obra) | 0.659 | 136.52 | 89.97 |
| mo104 | h | Ajudante de instalador de ar condicionado. (mão de obra) | 0.659 | 99.12 | 65.32 |
| % | % | Custos directos complementares | 2 % | 460759.43 | 9215.19 |
|  |  | Custos directos |  |  | 469974.62 |
