# Canalização de protecção para a linha frigorífica, a cablagem eléctrica de alimentação e a rede de evacuação de condensados

- Propriedade do ficheiro: CYPE INGENIEROS, S.A.
- Formato: FIEBDC-3/2002
- Âmbito geográfico: Moçambique
- Moeda: MZN
- Custos indirectos: 3.00 %
- IVA: 17.00 %

## I Instalações

### IC Aquecimento, arrefecimento, climatização e A.Q.S.

#### ICN Unidades autónomas de climatização

**ICN005** m Canalização de protecção para a linha frigorífica, a cablagem eléctrica de alimentação e a rede de evacuação de condensados.
Canalização de protecção para a linha frigorífica, a cablagem eléctrica de alimentação e a rede de evacuação de condensados, formada por calha protectora de PVC, cor branca, de 30x40 mm, isolante, com grau de protecção IK08, estável contra os raios UV e com resistência à intempérie. Inclusive peças.
Critérios considerados na determinação do preço da unidade de obra: O preço não inclui a linha frigorífica, a cablagem eléctrica de alimentação nem a rede de evacuação de condensados.
Inclui: Marcação. Colocação e fixação.
Critério de medição de projecto: Comprimento medido segundo documentação gráfica de Projecto.
Critério de medição de obra: Medir-se-á o comprimento realmente executado segundo especificações de Projecto.

| Código | Un | Descrição | Rendimento | Preço | Importância |
|---|---|---|---|---|---|
| mt42cag010a | m | Calha protectora de PVC, cor branca, de 30x40 mm, isolante, com grau de protecção IK08, estável contra os raios UV e com resistência à intempérie, segundo NP EN 50085-1, para alojar a linha frigorífica, a cablagem eléctrica de alimentação e a rede de evacuação de condensados, inclusive peças. (material) | 1.000 | 755.25 | 755.25 |
| op00ato010 |  | Aparafusadora. | 1.000 | 0.00 | 0.00 |
| op00mar010 |  | Martelo. | 1.000 | 0.00 | 0.00 |
| op00tal010 |  | Berbequim. | 1.000 | 0.00 | 0.00 |
| mo003 | h | Oficial de 1ª electricista. (mão de obra) | 0.088 | 136.52 | 12.01 |
| mo102 | h | Ajudante de electricista. (mão de obra) | 0.088 | 99.12 | 8.72 |
| % | % | Custos directos complementares | 2 % | 775.98 | 15.52 |
|  |  | Custos directos |  |  | 791.50 |
