# Carga de gás refrigerante

- Propriedade do ficheiro: CYPE INGENIEROS, S.A.
- Formato: FIEBDC-3/2002
- Âmbito geográfico: Moçambique
- Moeda: MZN
- Custos indirectos: 3.00 %
- IVA: 17.00 %

## I Instalações

### IC Aquecimento, arrefecimento, climatização e A.Q.S.

#### ICN Unidades autónomas de climatização

**ICN012** kg Carga de gás refrigerante.
Carga da instalação com gás refrigerante R-410A, fornecimento em garrafa com 50 kg de refrigerante.
Inclui: Carga do gás refrigerante.
Critério de medição de projecto: Peso teórico da carga, estimado a partir da densidade aparente, da pressão e do volume a ocupar, segundo documentação gráfica de Projecto.
Critério de medição de obra: Será determinado o peso da carga realmente introduzida na instalação, segundo especificações de Projecto.

| Código | Un | Descrição | Rendimento | Preço | Importância |
|---|---|---|---|---|---|
| mt42lin100a | kg | Gás refrigerante R-410A, fornecimento em garrafa com 50 kg de refrigerante. (material) | 1.000 | 1453.79 | 1453.79 |
| mo005 | h | Oficial de 1ª instalador de ar condicionado. (mão de obra) | 0.111 | 136.52 | 15.15 |
| mo104 | h | Ajudante de instalador de ar condicionado. (mão de obra) | 0.111 | 99.12 | 11.00 |
| % | % | Custos directos complementares | 2 % | 1479.94 | 29.60 |
|  |  | Custos directos |  |  | 1509.54 |
